# Erweiterung Krankenhaus
Angebotsaufforderung (GAEB DA XML 3.2, DA83)
Projekt: 2073 Sanierung St. Vincenz Khs, Diez
Währung: EUR
Auftraggeber: N.A.
Erstellt mit: SIDOUN Globe/ GXML Toolbox V3.3 R20210630, SIDOUN Globe V10.11.8.0, 11.06.2026

## 09 Schreinerarbeiten/Innentüren - 20251017/20260611
Datum: 11.06.2026

### Abschnitt 9 Schreinerarbeiten

*Hinweis: Allgemeine Vorbemerkungen/Bauabschnitte*
VORBEMERKUNGEN ALLGEMEIN

HINWEIS ZU DEN BAUABSCHNITTEN

Gegenstand der Bauarbeiten ist eine erforderliche Anpassung und Modernisierung des Gebäudes in allen Geschossen bei laufendem Krankenhausbetrieb.

Die Umsetzung des Bauvorhabens erfolgt in insgesamt 5 aufeinander folgenden Bauabschnitten. Aus diesem Grund ist ein durchgehendes Arbeiten in den einzelnen Gewerken nicht möglich.

Aufteilung nach Bauabschnitten gemäß beiliegendem Ausführungsplan sowie den weiteren besonderen Vertragsbedingungen (WBV), wie folgt:

1. BA / Bauabschnitt 1:
4.OG, 3.OG, EG, Aufzug
Ausführungszeitraum Oktober 2026 bis Juni 2027
Ausführungszeitraum Schreinerarbeiten/Innentüren: ca. 8./9. KW 2027 und 16./17. KW 2027,

2. BA / Bauabschnitt 2:
4.OG, 3.OG, EG
Ausführungszeitraum Juni 2027 bis Februar 2028
Ausführungszeitraum Schreinerarbeiten/Innentüren: ca. 42. KW 2027 und 49./50. KW 2027,

3. BA / Bauabschnitt 3:
2.OG, 1.OG
Ausführungszeitraum Februar 2028 bis Oktober 2028
Ausführungszeitraum Schreinerarbeiten/Innentüren: ca. 25./26. KW 2028 und 34./35. KW 2028,

4. BA / Bauabschnitt 4:
2.OG, 1.OG
Ausführungszeitraum Oktober 2028 bis Juni 2029
Ausführungszeitraum Schreinerarbeiten/Innentüren: ca. 9./10. KW 2029 und 18./19. KW 2028,

5. BA / Bauabschnitt 5:
UG, TK
Ausführungszeitraum Juni 2029 bis September 2029

Rückbau Baustelleneinrichtung: ca. ab 35. KW 2029

Der erhöhte Arbeits- und Zeitaufwand ist bei der Kalkulation der Einheitspreise zu berücksichtigen.

*Hinweis: Hinweise zur Kalkulation/Abrechnung der BAs 3+4 / Indexierung*
HINWEISE ZUR KALKULATION/ABRECHNUNG DER BAUABSCHNITTE 3 (Titel 9.3) und 4 (Titel 9.4) - INDEXIERUNG

Aufgrund der langen Bauzeit und der Gliederung der Maßnahme auf die v.g. Bauabschnitte ist eine Indexierung anhand des Baupreisindex des Statistischen Bundesamtes für Wohngebäude vorgesehen.

Basiswert:
Als Basiswert für die Indexierung der Bauabschnitte 3 und 4 dient der Baupreisindex zum Beauftragungszeitpunkt (IV/2025).

Steigerungswert für die Abrechnung 3.B und 4.BA:
Zum Baubeginn der Bauabschnitte 3 und 4 wird der jeweils zuletzt veröffentlichte Baupreisindex des Statistischen Bundesamtes herangezogen. Die Differenz zwischen diesem aktuellen Baupreisindex und dem Basiswert ergibt den jeweiligen Steigerungswert, mit dem die Angebotspreise des 3. und 4. Bauabschnitts für die Abrechnung indexiert werden.

*Hinweis: Technische Vorbemerkungen Innentüren*
TECHNISCHE VORBEMERKUNGEN INNENTÜREN

Gegenstand dieser Ausschreibung sind
Türelemente, bestehend aus kunststoffbeschichteten Türblättern und Stahlumfassungszargen mit folgenden Eigenschaften:

Stahlumfassungszarge, 2-teilig
Stahlumfassungszargen, 2-teilig für den nachträglichen Einbau, verzinkt und grundiert, Blechdicke mind. 1,5 mm, für einfach gefalzte Türblätter, zum Einbau in Wände aus Mauerwerk oder Gipskarton, geeignet für wechselseitigen Anschlag DIN R und L, Spiegelbreite beidseitig mind. 30-35 mm, Umbug 15 mm, vorgerichtet mit Hinterschweißtaschen für den Einbau von 3 Stück Türbändern, grundierte Ausführung für spätere Lackierung durch den Maler, einschl. Türdichtungsgummis.
Die unteren Winkeleisen als Abstandshalter sind auf Veranlassung der Bauüberwachung zu entfernen, sowie anschl. zu verschrotten. Die Türdichtungsgummis sind erst nach Abschluss der Malerarbeiten einzubauen.

Türblatt
- Vollspan-Türblatt, als Schallschutz-Türblatt, Stärke mind. 40-45 mm, einfach gefalzt, Türblatt glatt, mit Anleimer aus Hartholz (Buche), transparent lackiert.
- Beschichtung beidseitig mit 0,8 HPL-Schichtstoffplatten, Oberfläche/Farbe: Holzdekor Buche bzw. nach Wahl des AG aus der Herstellerfarbkarte.
- Beanspruchungsklasse S, Klimaklasse 2

Beschläge
- Dreirollenbänder, 3 Stück, Rollenlänge 160 mm, Bandunterkonstruktion 3-d. verstellbar, Oberfläche Edelstahl matt, mit Aufnahmeelement für Stahlzargen, mit wartungsfreiem Axial-Radial-Gleitlager, Belastungswert mind. 200 kg
- Behörden-Einsteckschloss gemäß DIN 18251, pz-vorgerichtet, mittelschwere Ausführung, mit Edelstahl-Stulp, Schlosskasten verzinkt, Falle und Riegel aus Stahl verzinkt, Falle mit Polyamideinsatz zur Geräuschdämpfung
- Edelstahl-Türdrückergarnitur, in U-Form, einschl. Rundrosetten für Drücker und Schloss, für Profilzylinder verwendbar, Befestigung Drücker und Rosetten in verdeckter Ausführung.

Sonstige Anforderungen an die Türelemente sind den einzelnen Positionsbeschreibungen zu entnehmen!

*Hinweis: Technische Vorbemerkungen WC-Trennwände*
TECHNISCHE VORBEMERKUNGEN WC-TRENNWÄNDE

Konstruktion:
Die WC-Trennwände müssen aus HPL-Vollkern-Platten bestehen, min. 13 mm stark, absolut wasserbeständig, fäulnissicher, schmutzabweisend, kratz-, bruch- und stoßfest, in rauh-matter Oberflächenstruktur.
An den Anschlüssen von den Vorder- zu den Mittel- und Seitenwänden sind bis zum Boden durchgehende Aluminium-Rundprofile, d = 40 mm, einzubauen, beschichtet in einem RAL-Farbton nach
Wahl des AG.
Über der Vorderfront ein waagerechtes, durchgehendes Aluminium-Profil, Format ca. 44x64mm, vordere Kanten und Farbton entsprechend den senkrechten Rohren, stark abgerundet.
Die senkrechten Aluminiumprofile sind zur Gewährleistung einer hohen Stabilität in die waagerechten Abdeckprofile einzubohren. Waagrechte und senkrechte Profile sind genutet auszuführen, für den Einschub der Vollkernplatten.
Der Wandanschluss erfolgt durch Aluminium-U-Profile, beschichtet im gleichen Farbton wie die vorgenannten Alu-Profile. Die Frontwände enthalten Türöffnungen mit geräuschdämpfendem Anschlag und selbstschließenden Türen (Breite ca. 65 cm), die durch je drei wartungsfreie Steigebänder aus Polyamid angebracht sind, mit innenliegendem, verzinkten Stahlkern. Bandbefestigung an der Tür mit Gewindeschrauben.
Zum Verschließen ist ein Riegelschloss mit pulverbeschichtetem Aluminium- bzw. Kunststoffabdeckkasten einzubauen, mit Alu-Knopfgarnitur, durchgehend verschraubt, innen Rosette mit Riegelolive, außen Frei/Besetz-Anzeige und Notentriegelung.

Zusätzliche erhält jede Kabine 1 Stück Kleiderhaken und 1 Stück Türstopper.

Füße:
Die Montage erfolgt durch die senkrechten Alu-Rundrohre, von außen nicht sichtbar, über integrierte Füße aus Alu-Vollmaterial, im Boden eingebohrt und vergossen. Trittsichere, 40 mm hohe Abdeckrosetten, Farbe wie Rundrohre.

Wandhöhe:
Standardhöhe 213,5 cm einschl. 15 cm Fußluft

Farbe:
nach Wahl des AG und Herstellerfarbkarte

*Hinweis: Anlagen zum Leistungsverzeichnis*
ANLAGEN ZUM LEISTUNGSVERZEICHNIS

ARCHITEKTUR (Ausführungsplanung Stand 11.05.2026)
Plan Nr.10Grundriss TK
Plan Nr.11Grundriss UG
Plan Nr.12Grundriss EG
Plan Nr.13Grundriss 1.OG
Plan Nr.13.1Grundriss 1.OG (3.BA)
Plan Nr.13.2Grundriss 1.OG (4.BA)
Plan Nr.14Grundriss 2.OG
Plan Nr.14.1Grundriss 2.OG (3.BA)
Plan Nr.14.2Grundriss 2.OG (4.BA)
Plan Nr. 14.3Grundriss 2.OG (2.BA)
Plan Nr.15Grundriss 3.OG
Plan Nr.15.1Grundriss 3.OG (1.BA)
Plan Nr.15.2Grundriss 3.OG (2.+3.BA)
Plan Nr.16Grundriss 4.OG
Plan Nr.16.1Grundriss 4.OG (1.BA)
Plan Nr.16.2Grundriss 4.OG (2.+2.1BA)
Plan Nr.17Grundriss 5.OG
Plan Nr.30Schnitt 1-1
Plan Nr.AA1Baustellenzugang
Plan Nr.FFPFreiflächenplan – Baustelleneinrichtung

TÜRLISTE (Stand 11.05.2026)

AUSZUG LIEGENSCHAFTSPLAN

FACHHYGIENISCHE STELLUNGNAHME
Fachhygienische Stellungnahme zum Bauvorhaben „Hauptmaßnahme“ vom 10. November 2020 sowie die Erweiterungsstellungnahmen vom 11. Februar 2021 und vom 06.Juni 2025.
Fachhygienische Stellungnahme zum Bauvorhaben „ZNA“ vom 28.11.2018.

BAUZEITENPLÄNE 1.-5.BA (Stand 11.05.2026)

#### Gewerk 9.1 1. BA Schreinerarbeiten

##### Titel 9.1.1 Innentüren

**9.1.1.10 E-12 Türelement 1260/2135 mm, MW= 270 mm (MW), 37 dB, PU-Kante**
Innentürelement gemäß den technischen Vorbemerkungen, als Schallschutztür, 37 dB

Türelement:
- Stahlumfassungszarge, 2-teilig, zum Einbau in Wände aus Mauerwerk
- Vollspan-Türblatt, als Schallschutz-Türblatt
Beschläge:
- Edelstahl-Türdrückergarnitur, als Wechselgarnitur, Bandseite Türdrücker in U-Form, Bandgegenseite Knauf
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. E-12
Größe:  b/h = ca. 1.260/2.135 mm (lichtes Rohbaumaß)
Maulweite:  ca. 270 mm
Brandschutzanforderung: keine nach DIN 4102
Schallschutzanforderung: 37 dB Rw‘R nach DIN 4109
Sonstige Anforderung: keine
Die genauen Abmessungen sind vor Ort zu prüfen!
Menge: 1,000 Stck
Kostengruppe DIN 276 2018-12: xx

**9.1.1.20 E-13 Strahlenschutz-Türelement 1260/2135 mm, MW= 125 mm (GK), PU-Kante, 0,4mm Blei**
Innentürelement gemäß den technischen Vorbemerkungen, als Strahlenschutztür

Türelement:
- Stahlumfassungszarge, in Strahlenschutzausführung, Bleieinlage 0,4 mm, 2-teilig, zum Einbau in Wände aus Gipskarton
- Vollspan-Türblatt, als Strahlenschutz-Türblatt, mit Bleieinlage 0,4 mm
Beschläge:
- wie beschrieben
- Blindzylinder
Sonstiges:
- Türblatt mit Schutzkante aus PU, Dicke ca. 3,5 mm, zur Oberfläche beidseitig im Radius 3,5 mm gerundet, 3-seitig im Heißverfahren gegossen, aus flüssigem ungefülltem Polyurethan-Giessharz, ohne Füll- und Streckmittel, nachhobelbar, schlagfest, chemikalienresistent und spritzwasserfest, Oberfläche glatt, RAL-Farbton nach Wahl des AG

Einbauort:  Tür-Nr. E-13
Größe:  b/h = ca. 1.260/2.135 mm (lichtes Rohbaumaß)
Maulweite:  125 mm
Brandschutzanforderung: keine nach DIN 4102
Schallschutzanforderung: keine nach DIN 4109
Sonstige Anforderung: Strahlenschutz 0,4 mm Blei
Die genauen Abmessungen sind vor Ort zu prüfen!
Menge: 1,000 Stck
Kostengruppe DIN 276 2018-12: xx

**9.1.1.30 E-14 Strahlenschutz-Türelement 760/2135 mm, MW= 125 mm (GK), 0,15mm Blei**
Innentürelement gemäß den technischen Vorbemerkungen, als Strahlenschutztür

Türelement:
- Stahlumfassungszarge, in Strahlenschutzausführung, Bleieinlage 0,15 mm, 2-teilig, zum Einbau in Wände aus Gipskarton
- Vollspan-Türblatt, als Strahlenschutz-Türblatt, mit Bleieinlage 0,15 mm
Beschläge:
- wie beschrieben, mit WC-Rosetten innen Riegel, außen Schauscheibe rot/weiß mit Vierkant-Notöffnung
Sonstiges:
-

Einbauort:  Tür-Nr. E-14
Größe:  b/h = ca. 760/2.135 mm (lichtes Rohbaumaß)
Maulweite:  ca. 125 mm
Brandschutzanforderung: keine nach DIN 4102
Schallschutzanforderung: keine nach DIN 4109
Sonstige Anforderung: Strahlenschutz 0,15 mm Blei
Die genauen Abmessungen sind vor Ort zu prüfen!
Menge: 1,000 Stck
Kostengruppe DIN 276 2018-12: xx

**9.1.1.40 E-15 Strahlenschutz-Schiebetürelement 1510/2135 mm, MW= 125 mm (GK), PU-Kante, 0,1mm Blei**
Innentürelement, Schiebe-Türelement, gemäß den technischen Vorbemerkungen, als Strahlenschutztür

Türelement:
- Stahlumfassungszarge, in Strahlenschutzausführung, Bleieinlage 0,1 mm, 2-teilig, zum Einbau in Wände aus Gipskarton, für dichtschließende Schiebe-Türblätter, Türblatt vor der Wand laufend, Blechdicke mind. 2,0 mm, Spiegelbreiten mind. 60 mm, Umbug mind. 25 mm
- Vollspan-Türblatt, als Strahlenschutz-Türblatt, mit Bleieinlage 0,1 mm, Stärke mind. 50 mm
Beschläge:
- Manuelles Schiebetürlaufwerk, bestehend aus Laufrollen, Aluminiumlaufschiene, mit Einlaufhaken und Bodenführung, Abdeckblende in Edelstahl, Komplettset für Türblätter bis 130 kg und Türbreiten bis 1300 mm
- Edelstahl-Bügelgriff, Bandseite, Länge 300 mm, Edelstahl-Griffmulde, Bandgegenseite, Befestigung in verdeckter Ausführung.
Sonstiges:
- Türblatt mit Schutzkante aus PU, Dicke ca. 3,5 mm, zur Oberfläche beidseitig im Radius 3,5 mm gerundet, 3-seitig im Heißverfahren gegossen, aus flüssigem ungefülltem Polyurethan-Giessharz, ohne Füll- und Streckmittel, nachhobelbar, schlagfest, chemikalienresistent und spritzwasserfest, Oberfläche glatt, RAL-Farbton nach Wahl des AG

Einbauort:  Tür-Nr. E-15
Größe:  b/h = ca. 1.510/2.135 mm (lichtes Rohbaumaß)
Maulweite:  125 mm
Brandschutzanforderung: keine nach DIN 4102
Schallschutzanforderung: keine nach DIN 4109
Sonstige Anforderung: Strahlenschutz 0,1 mm Blei
Die genauen Abmessungen sind vor Ort zu prüfen!
Menge: 1,000 Stck
Kostengruppe DIN 276 2018-12: xx

**9.1.1.50 Schiebetürantrieb 1-flg. Tür**
Ausführung von Schiebetürelementen mit einem elektrischen Schiebetürantrieb für Türblattgröße 1510/2135 mm,
Farbe silberfarbig, bestehend aus:
- Abdeckhaube
- Sensorleisten zur Absicherung - 2 Stück, bzw. nach Herstellerangabe
- Fußtaster als Auslösetaster - 2 Stück
- E-Antrieb 24 Volt
- Riegelschaltkontakt
- Taster Tür schließen
- Not-Befehlseinrichtung
- Externem Schlüsselprogrammschalter
Die Kabelverlegung für E-Öffner, Riegelschaltkontakt und der Sensorleisten sind verdeckt und mit verdeckt liegenden Kabelübergängen auszuführen. Die Verkabelung der Ansteuerelemente sowie der Zuleitung erfolgt bauseits durch den Elektriker.
Anschlusskabellänge 5m
Türnummer: E-15
Menge: 1,000 Stck

**9.1.1.60 E-16 Türelement 760/2135 mm, MW= 125 mm (GK)**
Innentürelement gemäß den technischen Vorbemerkungen.

Türelement:
- Stahlumfassungszarge, 2-teilig, zum Einbau in Wände aus Gipskarton
- Türblatt wie beschrieben
Beschläge:
- wie beschrieben, mit WC-Rosetten innen Riegel, außen Schauscheibe rot/weiß mit Vierkant-Notöffnung
Sonstiges:
-

Einbauort:  Tür-Nr. E-16
Größe:  b/h = ca. 760/2.135 mm (lichtes Rohbaumaß)
Maulweite:  125 mm
Brandschutzanforderung: keine nach DIN 4102
Schallschutzanforderung: keine nach DIN 4109
Sonstige Anforderung: keine
Die genauen Abmessungen sind vor Ort zu prüfen!
Menge: 1,000 Stck
Kostengruppe DIN 276 2018-12: xx

**9.1.1.70 E-17 Türelement 760/2135 mm, MW= 125 mm (GK), 37 dB**
Innentürelement gemäß den technischen Vorbemerkungen, als Schallschutztür, 37 dB

Türelement:
- Stahlumfassungszarge, 2-teilig, zum Einbau in Wände aus Gipskarton
- Vollspan-Türblatt, als Schallschutz-Türblatt
Beschläge:
- Edelstahl-Türdrückergarnitur, als Wechselgarnitur, Bandseite Türdrücker in U-Form, Bandgegenseite Knauf
Sonstiges:
- automatisch absenkbare Bodendichtung im Türblatt, mit Bodenschiene

Einbauort:  Tür-Nr. E-17
Größe:  b/h = ca. 760/2.135 mm (lichtes Rohbaumaß)
Maulweite:  125 mm
Brandschutzanforderung: keine nach DIN 4102
Schallschutzanforderung: 37 dB Rw‘R nach DIN 4109
Sonstige Anforderung: keine
Die genauen Abmessungen sind vor Ort zu prüfen!
Menge: 1,000 Stck
Kostengruppe DIN 276 2018-12: xx

**9.1.1.80 E-18.1 Türelement 885/2135 mm, MW= 330 mm (MW), 37 dB**
Innentürelement gemäß den technischen Vorbemerkungen, als Schallschutztür, 37 dB

Türelement:
- Stahlumfassungszarge, 2-teilig, zum Einbau in Wände aus Mauerwerk
- Vollspan-Türblatt, als Schallschutz-Türblatt
Beschläge:
- Edelstahl-Türdrückergarnitur, als Wechselgarnitur, Bandseite Türdrücker in U-Form, Bandgegenseite Knauf
Sonstiges:
- automatisch absenkbare Bodendichtung im Türblatt, mit Bodenschiene
- Obentürschließer mit Gleitschiene geprüft nach DIN 18263 und flacher Bauart, Montage auf der Bandseite, Farbe silber, mit einstellbarer Schließgeschwindigkeit, Endschlag, Öffnungsdämpfung und Schließzeitverzögerung

Einbauort:  Tür-Nr. E-18.1
Größe:  b/h = ca. 885/2.135 mm (lichtes Rohbaumaß)
Maulweite:  ca. 330 mm
Brandschutzanforderung: keine nach DIN 4102
Schallschutzanforderung: 37 dB Rw‘R nach DIN 4109
Sonstige Anforderung: keine
Die genauen Abmessungen sind vor Ort zu prüfen!
Menge: 1,000 Stck
Kostengruppe DIN 276 2018-12: xx

**9.1.1.90 Demontage Türelement Bestand**
Vorhandenes Holz-Innentürelement, 1-flügelig, als Drehflügel, inkl. Stahl-Umfassungszarge abbrechen, aus dem Gebäude transportieren und entsorgen, inkl. Entsorgungskosten.
Abmessung: ca. 885 / 2135 mm
Maulweite: ca. 330 mm
Einstufung nach AVV Abfallschlüssel 17 02 01, 17 02 03, 17 04 05
Menge: 1,000 Stck

**9.1.1.100 4.OG-40 Türelement 1010/2010 mm, MW= 270 mm (MW), RS**
Innentürelement gemäß den technischen Vorbemerkungen, als Rauchschutz-Türelement

Türelement:
- Stahlumfassungszarge, 2-teilig, zum Einbau in Wände aus Mauerwerk
- Rauchschutz-Türblatt mit Spezialeinlage, Stärke mind. 40 mm, Beanspruchungsgruppe E
- 3-seitige Falzkantendichtung
Beschläge:
- Behörden-Einsteckschloss für Feuerschutz- und Rauchschutztüren gemäß DIN 18250
- FS-Drückergarnitur aus Edelstahl
- Rollenfallenschloss
- Knaufzylinder
Sonstiges:
- automatisch absenkbare Bodendichtung im Türblatt, mit Bodenschiene
- Obentürschließer mit Gleitschiene, geprüft nach DIN 18263 und flacher Bauart, Montage auf der Bandseite, Farbe silber.

Einbauort:  Tür-Nr. 4.OG-40
Größe:  b/h = ca. 1010/2.010 mm (lichtes Rohbaumaß)
Maulweite:  ca. 270 mm
Brandschutzanforderung: RS nach DIN 4102
Schallschutzanforderung: keine Rw‘R nach DIN 4109
Sonstige Anforderung: keine
Die genauen Abmessungen sind vor Ort zu prüfen!
Menge: 1,000 Stck
Kostengruppe DIN 276 2018-12: xx

**9.1.1.110 4.OG-41 Türelement 1260/2010 mm, MW= 270 mm (MW), RS**
Innentürelement gemäß den technischen Vorbemerkungen, als Rauchschutz-Türelement

Türelement:
- Stahlumfassungszarge, 2-teilig, zum Einbau in Wände aus Mauerwerk
- Rauchschutz-Türblatt mit Spezialeinlage, Stärke mind. 40 mm
- 3-seitige Falzkantendichtung
Beschläge:
- Behörden-Einsteckschloss für Feuerschutz- und Rauchschutztüren gemäß DIN 18250
- FS-Drückergarnitur aus Edelstahl
Sonstiges:
- automatisch absenkbare Bodendichtung im Türblatt, mit Bodenschiene

Einbauort:  Tür-Nr. 4.OG-41
Größe:  b/h = ca. 1260/2.010 mm (lichtes Rohbaumaß)
Maulweite:  ca. 270 mm
Brandschutzanforderung: RS nach DIN 4102
Schallschutzanforderung: keine Rw‘R nach DIN 4109
Sonstige Anforderung: keine
Die genauen Abmessungen sind vor Ort zu prüfen!
Menge: 1,000 Stck
Kostengruppe DIN 276 2018-12: xx

**9.1.1.120 4.OG-43 Türelement 885/2010 mm, MW= 145 mm (MW), Feuchtraumtür**
Innentürelement, gemäß den technischen Vorbemerkungen, feuchtraumgeeignet.

Türelement:
- Stahlumfassungszarge, zum Einbau in Wände aus Mauerwerk
- Vollspan-Türblatt, feuchtraumgeeignet
Beschläge:
- wie beschrieben
- Knaufzylinder
Sonstiges:
-

Einbauort:  Tür-Nr. 4.OG-43
Größe:  b/h = ca. 885/2.010 mm (lichtes Rohbaumaß)
Maulweite:  ca. 145 mm
Brandschutzanforderung: keine nach DIN 4102
Schallschutzanforderung: keine nach DIN 4109
Sonstige Anforderung: Feuchtraumtür
Die genauen Abmessungen sind vor Ort zu prüfen!
Menge: 1,000 Stck
Kostengruppe DIN 276 2018-12: xx

**9.1.1.130 4.OG-44,-45 Türelement 1010/2010 mm, MW= 330 mm (MW), 37 dB**
Innentürelement gemäß den technischen Vorbemerkungen, als Schallschutztür, 37 dB

Türelement:
- Stahlumfassungszarge, 2-teilig, zum Einbau in Wände aus Mauerwerk
- Vollspan-Türblatt, als Schallschutz-Türblatt
Beschläge:
- wie beschrieben
Sonstiges:
- automatisch absenkbare Bodendichtung im Türblatt, mit Bodenschiene

Einbauort:  Tür-Nr. 4.OG-44, 4.OG-45
Größe:  b/h = ca. 1.010/2.010 mm (lichtes Rohbaumaß)
Maulweite:  ca. 330 mm
Brandschutzanforderung: keine nach DIN 4102
Schallschutzanforderung: 37 dB Rw‘R nach DIN 4109
Sonstige Anforderung: keine
Die genauen Abmessungen sind vor Ort zu prüfen!
Menge: 2,000 Stck
Kostengruppe DIN 276 2018-12: xx

**9.1.1.140 4.OG-46 Türelement 1065/2010 mm, MW= 330 mm (MW), 37 dB**
Innentürelement gemäß den technischen Vorbemerkungen, als Schallschutztür, 37 dB

Türelement:
- Stahlumfassungszarge, 2-teilig, zum Einbau in Wände aus Mauerwerk
- Vollspan-Türblatt, als Schallschutz-Türblatt
Beschläge:
- wie beschrieben
Sonstiges:
- automatisch absenkbare Bodendichtung im Türblatt, mit Bodenschiene

Einbauort:  Tür-Nr. 4.OG-46
Größe:  b/h = ca. 1.065/2.010 mm (lichtes Rohbaumaß)
Maulweite:  ca. 330 mm
Brandschutzanforderung: keine nach DIN 4102
Schallschutzanforderung: 37 dB Rw‘R nach DIN 4109
Sonstige Anforderung: keine
Die genauen Abmessungen sind vor Ort zu prüfen!
Menge: 1,000 Stck
Kostengruppe DIN 276 2018-12: xx

**9.1.1.150 4.OG-47 Türelement 1010/2010 mm, MW= 125 mm (GK), 32 dB**
Innentürelement gemäß den technischen Vorbemerkungen, als Schallschutztür, 32 dB

Türelement:
- Stahlumfassungszarge, 2-teilig, zum Einbau in Wände aus Gipskarton
- Vollspan-Türblatt, als Schallschutz-Türblatt
Beschläge:
- wie beschrieben
Sonstiges:
- automatisch absenkbare Bodendichtung im Türblatt, mit Bodenschiene

Einbauort:  Tür-Nr. 4.OG-47
Größe:  b/h = ca. 1.010/2.010 mm (lichtes Rohbaumaß)
Maulweite:  125 mm
Brandschutzanforderung: keine nach DIN 4102
Schallschutzanforderung: 32 dB Rw‘R nach DIN 4109
Sonstige Anforderung: keine
Die genauen Abmessungen sind vor Ort zu prüfen!
Menge: 1,000 Stck
Kostengruppe DIN 276 2018-12: xx

**9.1.1.160 4.OG-48 Türelement 850/2010 mm, Blockrahmen**
Innentürelement gemäß den technischen Vorbemerkungen, mit Blockrahmenzarge

Türelement:
- Blockrahmen aus Holz, Rahmen mind. 45x80 mm, für einfach gefalztes Türblatt, Montage 2-seitig vor der Wandöffnung (Gipskarton), Bandseite an Wandöffnung (Mauerwerk)
- Vollspan-Türblatt, wie beschrieben
Beschläge:
- wie beschrieben
Sonstiges:
-

Einbauort:  Tür-Nr. 4.OG-48
Größe:  b/h = ca. 850/2.010 mm (lichtes Rohbaumaß)
Maulweite:  125 mm
Brandschutzanforderung: keine nach DIN 4102
Schallschutzanforderung: keine nach DIN 4109
Sonstige Anforderung: keine
Die genauen Abmessungen sind vor Ort zu prüfen!
Menge: 1,000 Stck
Kostengruppe DIN 276 2018-12: xx

**9.1.1.170 4.OG-50 Türelement 1135/2010 mm, MW= 330 mm (MW)**
Innentürelement gemäß den technischen Vorbemerkungen.

Türelement:
- Stahlumfassungszarge, 2-teilig, zum Einbau in Wände aus Mauerwerk
- Türblatt wie beschrieben
Beschläge:
- wie beschrieben
Sonstiges:
-

Einbauort:  Tür-Nr. 4.OG-50
Größe:  b/h = ca. 1.135/2.010 mm (lichtes Rohbaumaß)
Maulweite:  ca. 330 mm
Brandschutzanforderung: keine nach DIN 4102
Schallschutzanforderung: keine nach DIN 4109
Sonstige Anforderung: keine
Die genauen Abmessungen sind vor Ort zu prüfen!
Menge: 1,000 Stck
Kostengruppe DIN 276 2018-12: xx

**9.1.1.180 4.OG-51 Türelement 920/1860 mm, Eckzarge umlaufend, T30-RS, PU-Kante**
Innentürelement gemäß den technischen Vorbemerkungen, als Feuer und Rauchschutz-Türelement

Türelement:
- Stahl-Eckzarge, zum Einbau in Wände aus Mauerwerk, als umlaufenden Rahmen für 4-seitig dichtschließende Ausführung
- Feuer-Rauchschutz-Türblatt mit Spezialeinlage, Stärke mind. 50 mm
- 4-seitige Falzkantendichtung
Beschläge:
- Behörden-Einsteckschloss für Feuerschutz- und Rauchschutztüren gemäß DIN 18250
- FS-Drückergarnitur aus Edelstahl, als Wechselgarnitur, Bandseite Knauf, Bandgegenseite Türdrücker in U-Form
Sonstiges:
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 4.OG-51
Größe:  b/h = ca. 920/1.860 mm (lichtes Rohbaumaß)
Maulweite:  -
Brandschutzanforderung: T30 RS nach DIN 4102
Schallschutzanforderung: keine Rw‘R nach DIN 4109
Sonstige Anforderung: keine
Die genauen Abmessungen sind vor Ort zu prüfen!
Menge: 1,000 Stck
Kostengruppe DIN 276 2018-12: xx

**9.1.1.190 4.OG-52 Türelement 1010/2550 mm, MW= 145 mm (MW), Oberlicht**
Innentürelement gemäß den technischen Vorbemerkungen.

Türelement:
- Stahlumfassungszarge, 2-teilig, zum Einbau in Wände aus Mauerwerk
- Türblatt wie beschrieben
- mit Oberlicht, h: ca. 540 mm
Beschläge:
- wie beschrieben
Sonstiges:
-

Einbauort:  Tür-Nr. 4.OG-52
Größe:  b/h = ca. 1.010/2.550 mm (lichtes Rohbaumaß)
Maulweite:  ca. 145 mm
Brandschutzanforderung: keine nach DIN 4102
Schallschutzanforderung: keine nach DIN 4109
Sonstige Anforderung: keine
Die genauen Abmessungen sind vor Ort zu prüfen!
Menge: 1,000 Stck
Kostengruppe DIN 276 2018-12: xx

**9.1.1.200 4.OG-53,-57,-61,-64 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-53, 4.OG-57, 4.OG-61, 4.OG-64
Größe:  b/h = ca. 1.260/2.135 mm (lichtes Rohbaumaß)
Maulweite:  150 mm
Brandschutzanforderung: keine nach DIN 4102
Schallschutzanforderung: 32 dB Rw‘R nach DIN 4109
Sonstige Anforderung: keine
Die genauen Abmessungen sind vor Ort zu prüfen!
Menge: 4,000 Stck
Kostengruppe DIN 276 2018-12: xx

**9.1.1.210 4.OG-54 Türelement 1010/2135 mm, MW= 270 mm (MW), Nassraumtür, PU-Kante**
Innentürelement, gemäß den technischen Vorbemerkungen, nassraumgeeignet.

Türelement:
- Stahlumfassungszarge aus Edelstahl V2A, 2-teilig, zum Einbau in Wände aus Mauerwerk
- Vollkunststoff-Türblatt, nassraumgeeignet, Stärke mind. 42 mm, Beschichtung beidseits mit 2,0 mm HPL-Schichtstoffplatten, mit Unterschnitt 10 mm
- 3 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-56
Größe:  b/h = ca. 1010/2.135 mm (lichtes Rohbaumaß)
Maulweite:  ca. 270 mm
Brandschutzanforderung: keine nach DIN 4102
Schallschutzanforderung: keine nach DIN 4109
Sonstige Anforderung: Nassraumtür
Die genauen Abmessungen sind vor Ort zu prüfen!
Menge: 1,000 Stck
Kostengruppe DIN 276 2018-12: xx

**9.1.1.220 4.OG-59,-63,-66 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-59, 4.OG-63, 4.OG-66
Größe:  b/h = ca. 885/2.135 mm (lichtes Rohbaumaß)
Maulweite:  125 mm
Brandschutzanforderung: keine nach DIN 4102
Schallschutzanforderung: keine nach DIN 4109
Sonstige Anforderung: Nassraumtür
Die genauen Abmessungen sind vor Ort zu prüfen!
Menge: 3,000 Stck
Kostengruppe DIN 276 2018-12: xx

**9.1.1.230 4.OG-58,-62,-65 Türelement 1260/2135 mm, MW= 125 mm (GK), Lichtausschnitt**
Innentürelement gemäß den technischen Vorbemerkungen.

Türelement:
- Stahlumfassungszarge, 2-teilig, zum Einbau in Wände aus Gipskarton
- Türblatt wie beschrieben, mit Lichtausschnitt b/h: ca. 900/400 mm, mit Unterschnitt 10 mm
Beschläge:
- wie beschrieben
- Blindzylinder
Sonstiges:
-

Einbauort:  Tür-Nr. 4.OG-58, 4.OG-62, 4.OG-65
Größe:  b/h = ca. 1.260/2.135 mm (lichtes Rohbaumaß)
Maulweite:  125 mm
Brandschutzanforderung: keine nach DIN 4102
Schallschutzanforderung: keine nach DIN 4109
Sonstige Anforderung: keine
Die genauen Abmessungen sind vor Ort zu prüfen!
Menge: 3,000 Stck
Kostengruppe DIN 276 2018-12: xx

**9.1.1.240 4.OG-60 Glastrennwand 5010/2700 mm, F30**
Brandschutzverglasung als Ganzglaswand F 30, mit Brandschutztür T30-1, nach DIN 4102 und DIN 18095, liefern und fachgerecht montieren.
Bestehend aus:
- Rahmenkonstruktion aus Stahlhohlprofilen, Abmessungen b/t: 50/20 mm, beschichtet im RAL-Farbton nach Wahl des AG. Die Rahmenkonstruktion wird umlaufend über Flachstahl als Befestigungslasche t: 5 mm, miteinander verbunden. Ausführung ohne verschieblichen Deckenanschluss.
- Brandschutzverglasung F30, Glasstärke nach Glasstatik und Systemhersteller, jedoch mind. 34 mm, kantenfein, ohne sichtbaren Randverbund. Glasscheiben gestoßen, vertikale Stoßfugen mit Silikon verschließen, Fugenbreite: mind. 3 mm bis max. 10 mm.
- Glas-Rahmentür im Glasumfeld, mit Stahl-Rohrrahmenzarge, endbeschichtet wie Rahmenkonstruktion und Brandschutzverglasung F30, Beschläge gem. techn. Vorbemerkungen

Vor Ausführung ist der gültige allgemeine bauaufsichtliche Nachweis der beschriebenen Konstruktion vorzulegen. Die Montage erfolgt an Wänden aus Mauerwerk.

Einbauort: Tür-Nr. 4.OG-60, Glas-Trennwand mit Glastür
Größe:  b/h = ca. 5.010/2.700 mm (lichtes Rohbaumaß)
Abmessung/Aufteilung:
- 1 Stck Türelement 1.135/2.135 mm
- 1 Stck Oberlicht 1.135/565 mm
- 2 Stck raumhohe Glaselement, b: ca. 970 mm, einmal gestoßen
Brandschutzanforderung: F 30, T30 nach DIN 4102
Schallschutzanforderung: keine nach DIN 4109
Sonstige Anforderung: keine
Die genauen Abmessungen sind vor Ort zu prüfen!
Menge: 1,000 Stck
Kostengruppe DIN 276 2018-12: xx

**9.1.1.250 Demontage Türelement Bestand**
Vorhandenes Holz-Innentürelement, 1-flügelig, als Drehflügel, inkl. Stahl-Umfassungszarge abbrechen, aus dem Gebäude transportieren und entsorgen, inkl. Entsorgungskosten.
Abmessung: ca. 760 1260 / 2010 2550 mm
Maulweite: ca. 270 330 mm
Einstufung nach AVV Abfallschlüssel 17 02 01, 17 02 03, 17 04 05
Türnummer: 4.OG-39, 4.OG-40, 4.OG-41, 4.OG-43, 4.OG-44, 4.OG-45, 4.OG-46, 4.OG-47, 4.OG-50, 4.OG-51, 4.OG-52
Menge: 11,000 Stck

**9.1.1.260 3.OG-03 Türelement 1260/2135 mm, MW= 395 mm (MW), T90-RS, 27 dB, PU-Kante, Lichtausschnitt**
Innentürelement gemäß den technischen Vorbemerkungen, als Feuer und Rauchschutz-Türelement

Türelement:
- Stahlumfassungszarge, 2-teilig, zum Einbau in Wände aus Mauerwerk
- Feuer-Rauchschutz-Türblatt mit Spezialeinlage, Stärke mind. 50 mm
- 3-seitige Falzkantendichtung
- mit Lichtausschnitt b/h: ca. 900/400 mm, Glasfüllung mit Brandschutzglas
Beschläge:
- Behörden-Einsteckschloss für Feuerschutz- und Rauchschutztüren gemäß DIN 18250
- FS-Drückergarnitur aus Edelstahl, in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung, mit Feststellanlage und Freilauffunktion

Einbauort:  Tür-Nr. 3.OG-03
Größe:  b/h = ca. 1260/2.135 mm (lichtes Rohbaumaß)
Maulweite:  ca. 395 mm
Brandschutzanforderung: T90 RS nach DIN 4102
Schallschutzanforderung: 27 dB Rw‘R nach DIN 4109
Sonstige Anforderung: keine
Die genauen Abmessungen sind vor Ort zu prüfen!
Menge: 1,000 Stck
Kostengruppe DIN 276 2018-12: xx

**9.1.1.270 3.OG-14,-14.1 Türelement 1260/2010 mm, MW= 270 mm (MW)**
Innentürelement gemäß den technischen Vorbemerkungen.

Türelement:
- Stahlumfassungszarge, 2-teilig, zum Einbau in Wände aus Mauerwerk
- Türblatt wie beschrieben
Beschläge:
- wie beschrieben
Sonstiges:
-

Einbauort:  Tür-Nr. 3.OG-14, 3.OG-14.1
Größe:  b/h = ca. 1.260/2.010 mm (lichtes Rohbaumaß)
Maulweite:  ca. 270 mm
Brandschutzanforderung: keine nach DIN 4102
Schallschutzanforderung: keine nach DIN 4109
Sonstige Anforderung: keine
Die genauen Abmessungen sind vor Ort zu prüfen!
Menge: 2,000 Stck
Kostengruppe DIN 276 2018-12: xx

**9.1.1.280 3.OG-15,-15.1 Türelement 1010/2010 mm, MW= 270 mm (MW)**
Innentürelement gemäß den technischen Vorbemerkungen.

Türelement:
- Stahlumfassungszarge, 2-teilig, zum Einbau in Wände aus Mauerwerk
- Türblatt wie beschrieben
Beschläge:
- wie beschrieben
- Rollenfallenschloss
Sonstiges:
- Obentürschließer mit Gleitschiene, geprüft nach DIN 18263 und flacher Bauart, Montage auf der Bandseite, Farbe silber.

Einbauort:  Tür-Nr. 3.OG-15, 3.OG-15.1
Größe:  b/h = ca. 1.010/2.010 mm (lichtes Rohbaumaß)
Maulweite:  ca. 270 mm
Brandschutzanforderung: keine nach DIN 4102
Schallschutzanforderung: keine nach DIN 4109
Sonstige Anforderung: keine
Die genauen Abmessungen sind vor Ort zu prüfen!
Menge: 2,000 Stck
Kostengruppe DIN 276 2018-12: xx

**9.1.1.290 3.OG-23,-24 Türelement 760/2010 mm, MW= 270 mm (MW), Feuchtraumtür**
Innentürelement, gemäß den technischen Vorbemerkungen, feuchtraumgeeignet.

Türelement:
- Stahlumfassungszarge, zum Einbau in Wände aus Mauerwerk
- Vollspan-Türblatt, feuchtraumgeeignet
Beschläge:
- wie beschrieben, mit WC-Rosetten innen Riegel, außen Schauscheibe rot/weiß mit Vierkant-Notöffnung
Sonstiges:
-

Einbauort:  Tür-Nr. 3.OG-23, 3.OG-24
Größe:  b/h = ca. 760/2.010 mm (lichtes Rohbaumaß)
Maulweite:  ca. 270 mm
Brandschutzanforderung: keine nach DIN 4102
Schallschutzanforderung: keine nach DIN 4109
Sonstige Anforderung: Feuchtraumtür
Die genauen Abmessungen sind vor Ort zu prüfen!
Menge: 2,000 Stck
Kostengruppe DIN 276 2018-12: xx

**9.1.1.300 3.OG-25 Türelement 760/2010 mm, MW= 270 mm (MW), T30-RS, PU-Kante**
Innentürelement gemäß den technischen Vorbemerkungen, als Feuer und Rauchschutz-Türelement

Türelement:
- Stahlumfassungszarge, 2-teilig, zum Einbau in Wände aus Mauerwerk
- Feuer-Rauchschutz-Türblatt mit Spezialeinlage, Stärke mind. 50 mm
- 3-seitige Falzkantendichtung
Beschläge:
- Behörden-Einsteckschloss für Feuerschutz- und Rauchschutztüren gemäß DIN 18250
- FS-Drückergarnitur aus Edelstahl, als Wechselgarnitur, Bandseite Türdrücker in U-Form, Bandgegenseite Knauf
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 3.OG-25
Größe:  b/h = ca. 760/2.010 mm (lichtes Rohbaumaß)
Maulweite:  ca. 270 mm
Brandschutzanforderung: T30 RS nach DIN 4102
Schallschutzanforderung: keine Rw‘R nach DIN 4109
Sonstige Anforderung: keine
Die genauen Abmessungen sind vor Ort zu prüfen!
Menge: 1,000 Stck
Kostengruppe DIN 276 2018-12: xx

**9.1.1.310 3.OG-27 Türelement 1260/2135 mm, MW= 125 mm (GK), T30-RS, PU-Kante**
Innentürelement gemäß den technischen Vorbemerkungen, als Feuer und Rauchschutz-Türelement

Türelement:
- Stahlumfassungszarge, 2-teilig, zum Einbau in Wände aus Gipskarton
- Feuer-Rauchschutz-Türblatt mit Spezialeinlage, Stärke mind. 50 mm
- 3-seitige Falzkantendichtung
Beschläge:
- Behörden-Einsteckschloss für Feuerschutz- und Rauchschutztüren gemäß DIN 18250
- FS-Drückergarnitur aus Edelstahl, in U-Form
- Panikschloss DIN 179
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 3.OG-27
Größe:  b/h = ca. 1260/2.135 mm (lichtes Rohbaumaß)
Maulweite:  125 mm
Brandschutzanforderung: T30 RS nach DIN 4102
Schallschutzanforderung: keine Rw‘R nach DIN 4109
Sonstige Anforderung: Panikbeschlag nach DIN 179
Die genauen Abmessungen sind vor Ort zu prüfen!
Menge: 1,000 Stck
Kostengruppe DIN 276 2018-12: xx

**9.1.1.320 3.OG-28 Türelement 1260/2135 mm, MW= 205 mm (MW)**
Innentürelement gemäß den technischen Vorbemerkungen.

Türelement:
- Stahlumfassungszarge, 2-teilig, zum Einbau in Wände aus Mauerwerk
- Türblatt wie beschrieben
Beschläge:
- wie beschrieben
- Panikschloss DIN 179
Sonstiges:
- Obentürschließer mit Gleitschiene, geprüft nach DIN 18263 und flacher Bauart, Montage auf der Bandseite, Farbe silber.

Einbauort:  Tür-Nr. 3.OG-28
Größe:  b/h = ca. 1.260/2.135 mm (lichtes Rohbaumaß)
Maulweite:  ca. 205 mm
Brandschutzanforderung: keine nach DIN 4102
Schallschutzanforderung: keine nach DIN 4109
Sonstige Anforderung: Panikbeschlag nach DIN 179
Die genauen Abmessungen sind vor Ort zu prüfen!
Menge: 1,000 Stck
Kostengruppe DIN 276 2018-12: xx

**9.1.1.330 3.OG-31 Türelement 1010/2010 mm, Eckzarge umlaufend, T30-RS, PU-Kante**
Innentürelement gemäß den technischen Vorbemerkungen, als Feuer und Rauchschutz-Türelement

Türelement:
- Stahl-Eckzarge, zum Einbau in Wände aus Mauerwerk, als umlaufenden Rahmen für 4-seitig dichtschließende Ausführung
- Feuer-Rauchschutz-Türblatt mit Spezialeinlage, Stärke mind. 50 mm
- 4-seitige Falzkantendichtung
Beschläge:
- Behörden-Einsteckschloss für Feuerschutz- und Rauchschutztüren gemäß DIN 18250
- FS-Drückergarnitur aus Edelstahl, als Wechselgarnitur, Bandseite Knauf, Bandgegenseite Türdrücker in U-Form
Sonstiges:
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 3.OG-31
Größe:  b/h = ca. 1.010/2.010 mm (lichtes Rohbaumaß)
Maulweite:  -
Brandschutzanforderung: T30 RS nach DIN 4102
Schallschutzanforderung: keine Rw‘R nach DIN 4109
Sonstige Anforderung: keine
Die genauen Abmessungen sind vor Ort zu prüfen!
Menge: 1,000 Stck
Kostengruppe DIN 276 2018-12: xx

**9.1.1.340 3.OG-32 Türelement 885/2010 mm, MW= 180 mm (MW)**
Innentürelement gemäß den technischen Vorbemerkungen.

Türelement:
- Stahlumfassungszarge, 2-teilig, zum Einbau in Wände aus Mauerwerk
- Türblatt wie beschrieben
Beschläge:
- wie beschrieben
Sonstiges:
-

Einbauort:  Tür-Nr. 3.OG-32
Größe:  b/h = ca. 885/2.010 mm (lichtes Rohbaumaß)
Maulweite:  ca. 180 mm
Brandschutzanforderung: keine nach DIN 4102
Schallschutzanforderung: keine nach DIN 4109
Sonstige Anforderung: keine
Die genauen Abmessungen sind vor Ort zu prüfen!
Menge: 1,000 Stck
Kostengruppe DIN 276 2018-12: xx

**9.1.1.350 3.OG-33-36 Türelement 1010/2010 mm, MW= 180 (MW), 32 dB, PU-Kante**
Innentürelement gemäß den technischen Vorbemerkungen, als Schallschutztür, 32 dB

Türelement:
- Stahlumfassungszarge, 2-teilig, zum Einbau in Wände aus Mauerwerk
- Vollspan-Türblatt, als Schallschutz-Türblatt, Beanspruchungsgruppe E
Beschläge:
- wie beschrieben
Sonstiges:
- automatisch absenkbare Bodendichtung im Türblatt, mit Bodenschiene
- Türblatt mit Schutzkante aus PU, Dicke ca. 3,5 mm, zur Oberfläche beidseitig im Radius 3,5 mm gerundet, 3-seitig im Heißverfahren gegossen, aus flüssigem ungefülltem Polyurethan-Giessharz, ohne Füll- und Streckmittel, nachhobelbar, schlagfest, chemikalienresistent und spritzwasserfest, Oberfläche glatt, RAL-Farbton nach Wahl des AG

Einbauort:  Tür-Nr. 3.OG-33, 3.OG-34, 3.OG-35, 3.OG-36
Größe:  b/h = ca. 1.010/2.010 mm (lichtes Rohbaumaß)
Maulweite:  ca. 180 mm
Brandschutzanforderung: keine nach DIN 4102
Schallschutzanforderung: 32 dB Rw‘R nach DIN 4109
Sonstige Anforderung: keine
Die genauen Abmessungen sind vor Ort zu prüfen!
Menge: 4,000 Stck
Kostengruppe DIN 276 2018-12: xx

**9.1.1.360 3.OG-37 Türelement 1135/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
Sonstiges:
- automatisch absenkbare Bodendichtung im Türblatt, mit Bodenschiene
- Türblatt mit Schutzkante aus PU, Dicke ca. 3,5 mm, zur Oberfläche beidseitig im Radius 3,5 mm gerundet, 3-seitig im Heißverfahren gegossen, aus flüssigem ungefülltem Polyurethan-Giessharz, ohne Füll- und Streckmittel, nachhobelbar, schlagfest, chemikalienresistent und spritzwasserfest, Oberfläche glatt, RAL-Farbton nach Wahl des AG

Einbauort:  Tür-Nr. 3.OG-37
Größe:  b/h = ca. 1.135/2.010 mm (lichtes Rohbaumaß)
Maulweite:  125 mm
Brandschutzanforderung: keine nach DIN 4102
Schallschutzanforderung: 32 dB Rw‘R nach DIN 4109
Sonstige Anforderung: keine
Die genauen Abmessungen sind vor Ort zu prüfen!
Menge: 1,000 Stck
Kostengruppe DIN 276 2018-12: xx

**9.1.1.370 3.OG-38 Türelement 1135/2010 mm, Sonderzarge**
Innentürelement gemäß den technischen Vorbemerkungen

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, Beanspruchungsgruppe E
Beschläge:
- wie beschrieben
Sonstiges:
-

Einbauort:  Tür-Nr. 3.OG-37
Größe:  b/h = ca. 1.135/2.010 mm (lichtes Rohbaumaß)
Maulweite:  125 mm
Brandschutzanforderung: keine nach DIN 4102
Schallschutzanforderung: 32 dB Rw‘R nach DIN 4109
Sonstige Anforderung: keine
Die genauen Abmessungen sind vor Ort zu prüfen!
Menge: 1,000 Stck
Kostengruppe DIN 276 2018-12: xx

**9.1.1.380 3.OG-39 Türelement 1260/2010 mm, Eckzarge, T90-RS, PU-Kante**
Innentürelement gemäß den technischen Vorbemerkungen, als Feuer und Rauchschutz-Türelement

Türelement:
- Stahl-Eckzarge, zum Einbau in Wände aus Mauerwerk
- Feuer-Rauchschutz-Türblatt mit Spezialeinlage, Stärke mind. 50 mm
- 3-seitige Falzkantendichtung
Beschläge:
- Behörden-Einsteckschloss für Feuerschutz- und Rauchschutztüren gemäß DIN 18250
- FS-Drückergarnitur aus Edelstahl, in U-Form
Sonstiges:
- automatisch absenkbare Bodendichtung im Türblatt, mit Bodenschiene
- Türblatt mit Schutzkante aus PU, Dicke ca. 3,5 mm, zur Oberfläche beidseitig im Radius 3,5 mm gerundet, 3-seitig im Heißverfahren gegossen, aus flüssigem ungefülltem Polyurethan-Giessharz, ohne Füll- und Streckmittel, nachhobelbar, schlagfest, chemikalienresistent und spritzwasserfest, Oberfläche glatt, RAL-Farbton nach Wahl des AG
- Obentürschließer mit Gleitschiene, mit Freilauffunktion, geprüft nach DIN 18263 und flacher Bauart, Montage auf der Bandseite, Farbe silber, mit einstellbarer Schließgeschwindigkeit, Endschlag, Öffnungsdämpfung und Schließzeitverzögerung

Einbauort:  Tür-Nr. 3.OG-39
Größe:  b/h = ca. 1.260/2.010 mm (lichtes Rohbaumaß)
Maulweite:  -
Brandschutzanforderung: T90 RS nach DIN 4102
Schallschutzanforderung: keine Rw‘R nach DIN 4109
Sonstige Anforderung: keine
Die genauen Abmessungen sind vor Ort zu prüfen!
Menge: 1,000 Stck
Kostengruppe DIN 276 2018-12: xx

**9.1.1.390 Drehtürantrieb 1-flg. Tür**
Ausstattung des vorbeschriebenen Türelementes mit einem elektrischen Türöffner/ Drehtürantrieb als elektrohydraulischer Türantrieb nach DIN 18263 Teil 4, mit verstellbarer Federkraft EN Größe 3-6. Montage auf Bandgegenseite, drückend, mit Gleitschiene, Türblattgröße 1010/2135 mm,
Farbe silberfarbig, bestehend aus:
- Montageplatten
- Leichtmetall-Abdeckhaube
- Sensorleisten zur Absicherung - 2 Stück, bzw. nach Herstellerangabe
- Handtaster als Auslösetaster - 2 Stück
- E-Öffner 24 Volt
- Riegelschaltkontakt
- Taster Tür schließen
- Not-Befehlseinrichtung
- Externem Schlüsselprogrammschalter
Die Kabelverlegung für E-Öffner, Riegelschaltkontakt und der Sensorleisten sind verdeckt in den Türprofilen und mit verdeckt liegenden Kabelübergängen auszuführen. Die Verkabelung der Ansteuerelemente sowie der Zuleitung erfolgt bauseits durch den Elektriker.
Anschlusskabellänge 5m
Türnummer: 3.OG-39
Menge: 1,000 Stck

**9.1.1.400 3.OG-40 Türelement 885/2135 mm, MW= 270 mm (MW), T30-RS**
Innentürelement gemäß den technischen Vorbemerkungen, als Feuer und Rauchschutz-Türelement

Türelement:
- Stahlumfassungszarge, 2-teilig, zum Einbau in Wände aus Mauerwerk
- Feuer-Rauchschutz-Türblatt mit Spezialeinlage, Stärke mind. 50 mm
- 3-seitige Falzkantendichtung
Beschläge:
- Behörden-Einsteckschloss für Feuerschutz- und Rauchschutztüren gemäß DIN 18250
- FS-Drückergarnitur aus Edelstahl, in U-Form
Sonstiges:
- automatisch absenkbare Bodendichtung im Türblatt, mit Bodenschiene
- Obentürschließer mit Gleitschiene geprüft nach DIN 18263 und flacher Bauart, Montage auf der Bandseite, Farbe silber, mit einstellbarer Schließgeschwindigkeit, Endschlag, Öffnungsdämpfung und Schließzeitverzögerung

Einbauort:  Tür-Nr. 3.OG-40
Größe:  b/h = ca. 885/2.135 mm (lichtes Rohbaumaß)
Maulweite:  ca. 270 mm
Brandschutzanforderung: T30 RS nach DIN 4102
Schallschutzanforderung: keine Rw‘R nach DIN 4109
Sonstige Anforderung: keine
Die genauen Abmessungen sind vor Ort zu prüfen!
Menge: 1,000 Stck
Kostengruppe DIN 276 2018-12: xx

**9.1.1.410 Demontage Türelement Bestand**
Vorhandenes Holz-Innentürelement, 1-flügelig, als Drehflügel, inkl. Stahl-Umfassungszarge abbrechen, aus dem Gebäude transportieren und entsorgen, inkl. Entsorgungskosten.
Abmessung: ca. 760 1260 / 2010 2135 mm
Maulweite: ca. 180 395 mm
Einstufung nach AVV Abfallschlüssel 17 02 01, 17 02 03, 17 04 05
Türnummer: 3.OG-14, 3.OG-14.1, 3.OG-15, 3.OG-15.1, 3.OG-23, 3.OG-24, 3.OG-25, 3.OG-31, 3.OG-32, 3.OG-33, 3.OG-34, 3.OG-35, 3.OG-36, 3.OG-37, 3.OG-39, 3.OG-40
Menge: 16,000 Stck

#### Gewerk 9.2 2. BA Schreinerarbeiten

##### Titel 9.2.1 Innentüren

**9.2.1.10 4.OG-01 Türelement 1260/2135 mm, MW= 330 mm (MW), 32 dB, PU-Kante**
Innentürelement gemäß den technischen Vorbemerkungen, als Schallschutztür, 32 dB

Türelement:
- Stahlumfassungszarge, 2-teilig, zum Einbau in Wände aus Mauerwerk
- Vollspan-Türblatt, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-01
Größe:  b/h = ca. 1.260/2.135 mm (lichtes Rohbaumaß)
Maulweite:  ca. 330 mm
Brandschutzanforderung: keine nach DIN 4102
Schallschutzanforderung: 32 dB Rw‘R nach DIN 4109
Sonstige Anforderung: keine
Die genauen Abmessungen sind vor Ort zu prüfen!
Menge: 1,000 Stck
Kostengruppe DIN 276 2018-12: xx

**9.2.1.20 4.OG-02 Türelement 1010/2135 mm, MW= 125 mm (GK), Nassraumtür, PU-Kante**
Innentürelement, gemäß den technischen Vorbemerkungen, nassraumgeeignet.

Türelement:
- Stahlumfassungszarge aus Edelstahl V2A, 2-teilig, zum Einbau in Wände aus Gipskarton
- Vollkunststoff-Türblatt, nassraumgeeignet, Stärke mind. 42 mm, Beschichtung beidseits mit 2,0 mm HPL-Schichtstoffplatten, mit Unterschnitt 10 mm
- 3 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-02
Größe:  b/h = ca. 1010/2.135 mm (lichtes Rohbaumaß)
Maulweite:  125 mm
Brandschutzanforderung: keine nach DIN 4102
Schallschutzanforderung: keine nach DIN 4109
Sonstige Anforderung: Nassraumtür
Die genauen Abmessungen sind vor Ort zu prüfen!
Menge: 1,000 Stck
Kostengruppe DIN 276 2018-12: xx

**9.2.1.30 4.OG-04,-06 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-04, 4.OG-06
Größe:  b/h = ca. 1.260/2.135 mm (lichtes Rohbaumaß)
Maulweite:  150 mm
Brandschutzanforderung: keine nach DIN 4102
Schallschutzanforderung: 32 dB Rw‘R nach DIN 4109
Sonstige Anforderung: keine
Die genauen Abmessungen sind vor Ort zu prüfen!
Menge: 2,000 Stck
Kostengruppe DIN 276 2018-12: xx

**9.2.1.40 4.OG-05,-07 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-05, 4.OG-07
Größe:  b/h = ca. 885/2.135 mm (lichtes Rohbaumaß)
Maulweite:  125 mm
Brandschutzanforderung: keine nach DIN 4102
Schallschutzanforderung: keine nach DIN 4109
Sonstige Anforderung: Nassraumtür
Die genauen Abmessungen sind vor Ort zu prüfen!
Menge: 2,000 Stck
Kostengruppe DIN 276 2018-12: xx

**9.2.1.50 4.OG-09,-11 Türelement 1010/2135 mm, MW= 125 mm (GK)**
Innentürelement gemäß den technischen Vorbemerkungen.

Türelement:
- Stahlumfassungszarge, 2-teilig, zum Einbau in Wände aus Gipskarton
- Türblatt wie beschrieben
Beschläge:
- wie beschrieben
- Blindzylinder
Sonstiges:
-

Einbauort:  Tür-Nr. 4.OG-09, 4.OG-11
Größe:  b/h = ca. 1010/2.135 mm (lichtes Rohbaumaß)
Maulweite:  125 mm
Brandschutzanforderung: keine nach DIN 4102
Schallschutzanforderung: keine nach DIN 4109
Sonstige Anforderung: keine
Die genauen Abmessungen sind vor Ort zu prüfen!
Menge: 2,000 Stck
Kostengruppe DIN 276 2018-12: xx

**9.2.1.60 4.OG-10 Türelement 1010/2135 mm, MW= 270 mm (MW)**
Innentürelement gemäß den technischen Vorbemerkungen.

Türelement:
- Stahlumfassungszarge, 2-teilig, zum Einbau in Wände aus Mauerwerk
- Türblatt wie beschrieben
Beschläge:
- wie beschrieben
- Blindzylinder
Sonstiges:
-

Einbauort:  Tür-Nr. 4.OG-10
Größe:  b/h = ca. 1010/2.135 mm (lichtes Rohbaumaß)
Maulweite:  ca. 270 mm
Brandschutzanforderung: keine nach DIN 4102
Schallschutzanforderung: keine nach DIN 4109
Sonstige Anforderung: keine
Die genauen Abmessungen sind vor Ort zu prüfen!
Menge: 1,000 Stck
Kostengruppe DIN 276 2018-12: xx

**9.2.1.70 4.OG-17-23 Türelement 1135/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-17, 4.OG-18, 4.OG-19, 4.OG-21, 4.OG-22, 4.OG-23
Größe:  b/h = ca. 1.135/2.010 mm (lichtes Rohbaumaß)
Maulweite:  125 mm
Brandschutzanforderung: keine nach DIN 4102
Schallschutzanforderung: 32 dB Rw‘R nach DIN 4109
Sonstige Anforderung: keine
Die genauen Abmessungen sind vor Ort zu prüfen!
Menge: 6,000 Stck
Kostengruppe DIN 276 2018-12: xx

**9.2.1.80 4.OG-26 Türelement 885/2010 mm, MW= 145 mm (MW)**
Innentürelement gemäß den technischen Vorbemerkungen.

Türelement:
- Stahlumfassungszarge, 2-teilig, zum Einbau in Wände aus Mauerwerk
- Türblatt wie beschrieben
Beschläge:
- wie beschrieben
- Rollenfallenschloss
- Knaufzylinder
Sonstiges:
- Obentürschließer mit Gleitschiene, geprüft nach DIN 18263 und flacher Bauart, Montage auf der Bandseite, Farbe silber.

Einbauort:  Tür-Nr. 4.OG-26
Größe:  b/h = ca. 885/2.010 mm (lichtes Rohbaumaß)
Maulweite:  ca. 145 mm
Brandschutzanforderung: keine nach DIN 4102
Schallschutzanforderung: keine nach DIN 4109
Sonstige Anforderung: keine
Die genauen Abmessungen sind vor Ort zu prüfen!
Menge: 1,000 Stck
Kostengruppe DIN 276 2018-12: xx

**9.2.1.90 4.OG-28 Türelement 1260/2010 mm, MW= 270 mm (MW)**
Innentürelement gemäß den technischen Vorbemerkungen.

Türelement:
- Stahlumfassungszarge, 2-teilig, zum Einbau in Wände aus Mauerwerk
- Türblatt wie beschrieben
Beschläge:
- wie beschrieben
Sonstiges:
-

Einbauort:  Tür-Nr. 4.OG-28
Größe:  b/h = ca. 1260/2.010 mm (lichtes Rohbaumaß)
Maulweite:  ca. 270 mm
Brandschutzanforderung: keine nach DIN 4102
Schallschutzanforderung: keine nach DIN 4109
Sonstige Anforderung: keine
Die genauen Abmessungen sind vor Ort zu prüfen!
Menge: 1,000 Stck
Kostengruppe DIN 276 2018-12: xx

**9.2.1.100 4.OG-29 Türelement 1010/2010 mm, MW= 270 mm (MW)**
Innentürelement gemäß den technischen Vorbemerkungen.

Türelement:
- Stahlumfassungszarge, 2-teilig, zum Einbau in Wände aus Mauerwerk
- Türblatt wie beschrieben
Beschläge:
- wie beschrieben
- Rollenfallenschloss
- Knaufzylinder
Sonstiges:
- Obentürschließer mit Gleitschiene, geprüft nach DIN 18263 und flacher Bauart, Montage auf der Bandseite, Farbe silber.

Einbauort:  Tür-Nr. 4.OG-29
Größe:  b/h = ca. 1010/2.010 mm (lichtes Rohbaumaß)
Maulweite:  ca. 270 mm
Brandschutzanforderung: keine nach DIN 4102
Schallschutzanforderung: keine nach DIN 4109
Sonstige Anforderung: keine
Die genauen Abmessungen sind vor Ort zu prüfen!
Menge: 1,000 Stck
Kostengruppe DIN 276 2018-12: xx

**9.2.1.110 4.OG-30, 3.OG-16 Türelement 760/2010 mm, MW= 270 mm (MW)**
Innentürelement gemäß den technischen Vorbemerkungen.

Türelement:
- Stahlumfassungszarge, 2-teilig, zum Einbau in Wände aus Mauerwerk
- Türblatt wie beschrieben
Beschläge:
- wie beschrieben
Sonstiges:
-

Einbauort:  Tür-Nr. 4.OG-30, 3.OG-16
Größe:  b/h = ca. 760/2.010 mm (lichtes Rohbaumaß)
Maulweite:  ca. 270 mm
Brandschutzanforderung: keine nach DIN 4102
Schallschutzanforderung: keine nach DIN 4109
Sonstige Anforderung: keine
Die genauen Abmessungen sind vor Ort zu prüfen!
Menge: 2,000 Stck
Kostengruppe DIN 276 2018-12: xx

**9.2.1.120 4.OG-31 Türelement 1135/2010 mm, MW= 270 mm (MW)**
Innentürelement gemäß den technischen Vorbemerkungen.

Türelement:
- Stahlumfassungszarge, 2-teilig, zum Einbau in Wände aus Mauerwerk
- Türblatt wie beschrieben
Beschläge:
- wie beschrieben
Sonstiges:
-

Einbauort:  Tür-Nr. 4.OG-31
Größe:  b/h = ca. 1.135/2.010 mm (lichtes Rohbaumaß)
Maulweite:  ca. 270 mm
Brandschutzanforderung: keine nach DIN 4102
Schallschutzanforderung: keine nach DIN 4109
Sonstige Anforderung: keine
Die genauen Abmessungen sind vor Ort zu prüfen!
Menge: 1,000 Stck
Kostengruppe DIN 276 2018-12: xx

**9.2.1.130 4.OG-32 Türelement 1135/2010 mm, MW= 270 mm (MW), Feuchtraumtür**
Innentürelement, gemäß den technischen Vorbemerkungen, feuchtraumgeeignet.

Türelement:
- Stahlumfassungszarge, zum Einbau in Wände aus Mauerwerk
- Vollspan-Türblatt, feuchtraumgeeignet
Beschläge:
- wie beschrieben, mit WC-Rosetten innen Riegel, außen Schauscheibe rot/weiß mit Vierkant-Notöffnung
Sonstiges:
-

Einbauort:  Tür-Nr. 4.OG-32
Größe:  b/h = ca. 1.135/2.010 mm (lichtes Rohbaumaß)
Maulweite:  ca. 270 mm
Brandschutzanforderung: keine nach DIN 4102
Schallschutzanforderung: keine nach DIN 4109
Sonstige Anforderung: Feuchtraumtür
Die genauen Abmessungen sind vor Ort zu prüfen!
Menge: 1,000 Stck
Kostengruppe DIN 276 2018-12: xx

**9.2.1.140 4.OG-33 Türelement 1175/2010 mm, MW= 270 mm (MW), 37 dB**
Innentürelement gemäß den technischen Vorbemerkungen, als Schallschutztür, 37 dB

Türelement:
- Stahlumfassungszarge, 2-teilig, zum Einbau in Wände aus Mauerwerk
- Vollspan-Türblatt, als Schallschutz-Türblatt
Beschläge:
- wie beschrieben
Sonstiges:
- automatisch absenkbare Bodendichtung im Türblatt, mit Bodenschiene

Einbauort:  Tür-Nr. 4.OG-33
Größe:  b/h = ca. 1.175/2.010 mm (lichtes Rohbaumaß)
Maulweite:  ca. 270 mm
Brandschutzanforderung: keine nach DIN 4102
Schallschutzanforderung: 37 dB Rw‘R nach DIN 4109
Sonstige Anforderung: keine
Die genauen Abmessungen sind vor Ort zu prüfen!
Menge: 1,000 Stck
Kostengruppe DIN 276 2018-12: xx

**9.2.1.150 4.OG-38 Türelement 805/2010 mm, MW= 270 mm (MW), Feuchtraumtür**
Innentürelement, gemäß den technischen Vorbemerkungen, feuchtraumgeeignet.

Türelement:
- Stahlumfassungszarge, zum Einbau in Wände aus Mauerwerk
- Vollspan-Türblatt, feuchtraumgeeignet
Beschläge:
- wie beschrieben, mit WC-Rosetten innen Riegel, außen Schauscheibe rot/weiß mit Vierkant-Notöffnung
Sonstiges:
-

Einbauort:  Tür-Nr. 4.OG-38
Größe:  b/h = ca. 805/2.010 mm (lichtes Rohbaumaß)
Maulweite:  ca. 270 mm
Brandschutzanforderung: keine nach DIN 4102
Schallschutzanforderung: keine nach DIN 4109
Sonstige Anforderung: Feuchtraumtür
Die genauen Abmessungen sind vor Ort zu prüfen!
Menge: 1,000 Stck
Kostengruppe DIN 276 2018-12: xx

**9.2.1.160 Demontage Türelement Bestand**
Vorhandenes Holz-Innentürelement, 1-flügelig, als Drehflügel, inkl. Stahl-Umfassungszarge abbrechen, aus dem Gebäude transportieren und entsorgen, inkl. Entsorgungskosten.
Abmessung: ca. 760 1260 / 2010 2550 mm
Maulweite: ca. 270 330 mm
Einstufung nach AVV Abfallschlüssel 17 02 01, 17 02 03, 17 04 05
Türnummer: 4.OG-17, 4.OG-18, 4.OG-19, 4.OG-21, 4.OG-22, 4.OG-23, 4.OG-29, 4.OG-38
Menge: 8,000 Stck

**9.2.1.170 3.OG-04 Türelement 885/2010 mm, MW= 270 mm (MW)**
Innentürelement gemäß den technischen Vorbemerkungen.

Türelement:
- Stahlumfassungszarge, 2-teilig, zum Einbau in Wände aus Mauerwerk
- Türblatt wie beschrieben
Beschläge:
- wie beschrieben
- Knaufzylinder
Sonstiges:
-

Einbauort:  Tür-Nr. 3.OG-04
Größe:  b/h = ca. 885/2.010 mm (lichtes Rohbaumaß)
Maulweite:  ca. 270 mm
Brandschutzanforderung: keine nach DIN 4102
Schallschutzanforderung: keine nach DIN 4109
Sonstige Anforderung: keine
Die genauen Abmessungen sind vor Ort zu prüfen!
Menge: 1,000 Stck
Kostengruppe DIN 276 2018-12: xx

**9.2.1.180 3.OG-06 Türelement 1010/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 3.OG-06
Größe:  b/h = ca. 1.010/2.010 mm (lichtes Rohbaumaß)
Maulweite:  150 mm
Brandschutzanforderung: keine nach DIN 4102
Schallschutzanforderung: 32 dB Rw‘R nach DIN 4109
Sonstige Anforderung: keine
Die genauen Abmessungen sind vor Ort zu prüfen!
Menge: 1,000 Stck
Kostengruppe DIN 276 2018-12: xx

**9.2.1.190 3.OG-07 Türelement 1135/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 3.OG-07
Größe:  b/h = ca. 1.135/2.010 mm (lichtes Rohbaumaß)
Maulweite:  150 mm
Brandschutzanforderung: keine nach DIN 4102
Schallschutzanforderung: 32 dB Rw‘R nach DIN 4109
Sonstige Anforderung: keine
Die genauen Abmessungen sind vor Ort zu prüfen!
Menge: 1,000 Stck
Kostengruppe DIN 276 2018-12: xx

**9.2.1.200 3.OG-08 Türelement 1010/2010 mm, Sonderzarge, 37 dB, PU-Kante**
Innentürelement gemäß den technischen Vorbemerkungen, als Schallschutztür, 37 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
Sonstiges:
- automatisch absenkbare Bodendichtung im Türblatt, mit Bodenschiene
- Türblatt mit Schutzkante aus PU, Dicke ca. 3,5 mm, zur Oberfläche beidseitig im Radius 3,5 mm gerundet, 3-seitig im Heißverfahren gegossen, aus flüssigem ungefülltem Polyurethan-Giessharz, ohne Füll- und Streckmittel, nachhobelbar, schlagfest, chemikalienresistent und spritzwasserfest, Oberfläche glatt, RAL-Farbton nach Wahl des AG

Einbauort:  Tür-Nr. 3.OG-08
Größe:  b/h = ca. 1.010/2.010 mm (lichtes Rohbaumaß)
Maulweite:  150 mm
Brandschutzanforderung: keine nach DIN 4102
Schallschutzanforderung: 37 dB Rw‘R nach DIN 4109
Sonstige Anforderung: keine
Die genauen Abmessungen sind vor Ort zu prüfen!
Menge: 1,000 Stck
Kostengruppe DIN 276 2018-12: xx

**9.2.1.210 3.OG-08.1 Türelement 1010/2010 mm, Sonderzarge, 37 dB**
Innentürelement gemäß den technischen Vorbemerkungen, als Schallschutztür, 37 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
Sonstiges:
- automatisch absenkbare Bodendichtung im Türblatt, mit Bodenschiene

Einbauort:  Tür-Nr. 3.OG-08.1
Größe:  b/h = ca. 1.010/2.010 mm (lichtes Rohbaumaß)
Maulweite:  150 mm
Brandschutzanforderung: keine nach DIN 4102
Schallschutzanforderung: 37 dB Rw‘R nach DIN 4109
Sonstige Anforderung: keine
Die genauen Abmessungen sind vor Ort zu prüfen!
Menge: 1,000 Stck
Kostengruppe DIN 276 2018-12: xx

**9.2.1.220 3.OG-18 Türelement 760/2010 mm, MW= 270 mm (MW), Feuchtraumtür**
Innentürelement, gemäß den technischen Vorbemerkungen, feuchtraumgeeignet.

Türelement:
- Stahlumfassungszarge, zum Einbau in Wände aus Mauerwerk
- Vollspan-Türblatt, feuchtraumgeeignet
Beschläge:
- wie beschrieben, mit WC-Rosetten innen Riegel, außen Schauscheibe rot/weiß mit Vierkant-Notöffnung
Sonstiges:
-

Einbauort:  Tür-Nr. 3.OG-18
Größe:  b/h = ca. 760/2.010 mm (lichtes Rohbaumaß)
Maulweite:  ca. 270 mm
Brandschutzanforderung: keine nach DIN 4102
Schallschutzanforderung: keine nach DIN 4109
Sonstige Anforderung: Feuchtraumtür
Die genauen Abmessungen sind vor Ort zu prüfen!
Menge: 1,000 Stck
Kostengruppe DIN 276 2018-12: xx

**9.2.1.230 Demontage Türelement Bestand**
Vorhandenes Holz-Innentürelement, 1-flügelig, als Drehflügel, inkl. Stahl-Umfassungszarge abbrechen, aus dem Gebäude transportieren und entsorgen, inkl. Entsorgungskosten.
Abmessung: ca. 760 1260 / 2010 2550 mm
Maulweite: ca. 270 330 mm
Einstufung nach AVV Abfallschlüssel 17 02 01, 17 02 03, 17 04 05
Türnummer: 3.OG-06, 3.OG-07, 3.OG-08, 3.OG-08.1, 3.OG-16
Menge: 5,000 Stck

**9.2.1.240 E-09 Türelement 1010/2135 mm, Eckzarge, T90-RS, 27 dB, PU-Kante, Lichtausschnitt**
Innentürelement gemäß den technischen Vorbemerkungen, als Schallschutz- sowie Feuer und Rauchschutz-Türelement

Türelement:
- Stahl-Eckzarge, zum Einbau in Wände aus Stahlbeton
- Feuer-Rauchschutz-Türblatt mit Spezialeinlage, Stärke mind. 50 mm, mit Lichtausschnitt b/h: ca. 690/1.550 mm, Brandschutzverglasung
- 3-seitige Falzkantendichtung
Beschläge:
- Behörden-Einsteckschloss für Feuerschutz- und Rauchschutztüren gemäß DIN 18250
- FS-Drückergarnitur aus Edelstahl, in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, mit Freilauffunktion, Montage auf der Bandseite, Farbe silber, mit einstellbarer Schließgeschwindigkeit, Endschlag, Öffnungsdämpfung und Schließzeitverzögerung

Einbauort:  Tür-Nr. E-09
Größe:  b/h = ca. 1010/2.135 mm (lichtes Rohbaumaß)
Maulweite:  -
Brandschutzanforderung: T90 RS nach DIN 4102
Schallschutzanforderung: 27 dB Rw‘R nach DIN 4109
Sonstige Anforderung: keine
Die genauen Abmessungen sind vor Ort zu prüfen!
Menge: 1,000 Stck
Kostengruppe DIN 276 2018-12: xx

**9.2.1.250 Drehtürantrieb 1-flg. Tür**
Ausstattung des vorbeschriebenen Türelementes mit einem elektrischen Türöffner/ Drehtürantrieb als elektrohydraulischer Türantrieb nach DIN 18263 Teil 4, mit verstellbarer Federkraft EN Größe 3-6. Montage auf Bandgegenseite, drückend, mit Gleitschiene, Türblattgröße 1010/2135 mm,
Farbe silberfarbig, bestehend aus:
- Montageplatten
- Leichtmetall-Abdeckhaube
- Sensorleisten zur Absicherung - 2 Stück, bzw. nach Herstellerangabe
- Handtaster als Auslösetaster - 2 Stück
- E-Öffner 24 Volt
- Riegelschaltkontakt
- Taster Tür schließen
- Not-Befehlseinrichtung
- Externem Schlüsselprogrammschalter
Die Kabelverlegung für E-Öffner, Riegelschaltkontakt und der Sensorleisten sind verdeckt in den Türprofilen und mit verdeckt liegenden Kabelübergängen auszuführen. Die Verkabelung der Ansteuerelemente sowie der Zuleitung erfolgt bauseits durch den Elektriker.
Anschlusskabellänge 5m
Türnummer: E-09
Menge: 1,000 Stck

#### Gewerk 9.3 3. BA Schreinerarbeiten

##### Titel 9.3.1 Innentüren

**9.3.1.10 2.OG-03 Türelement 1010/2135 mm, MW= 125 mm (GK), T30-RS, PU-Kante**
Innentürelement gemäß den technischen Vorbemerkungen, als Feuer und Rauchschutz-Türelement

Türelement:
- Stahlumfassungszarge, 2-teilig, zum Einbau in Wände aus Gipskarton
- Feuer-Rauchschutz-Türblatt mit Spezialeinlage, Stärke mind. 50 mm
- 3-seitige Falzkantendichtung
Beschläge:
- Behörden-Einsteckschloss für Feuerschutz- und Rauchschutztüren gemäß DIN 18250
- FS-Drückergarnitur aus Edelstahl, als Wechselgarnitur, Bandseite Knauf, Bandgegenseite Türdrücker in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-03
Größe:  b/h = ca. 1010/2.135 mm (lichtes Rohbaumaß)
Maulweite:  125 mm
Brandschutzanforderung: T30 RS nach DIN 4102
Schallschutzanforderung: keine Rw‘R nach DIN 4109
Sonstige Anforderung: keine
Die genauen Abmessungen sind vor Ort zu prüfen!
Menge: 1,000 Stck
Kostengruppe DIN 276 2018-12: xx

**9.3.1.20 2.OG-25,-43 Türelement 1260/2010 mm, MW= 270 mm (MW)**
Innentürelement gemäß den technischen Vorbemerkungen.

Türelement:
- Stahlumfassungszarge, 2-teilig, zum Einbau in Wände aus Mauerwerk
- Türblatt wie beschrieben
Beschläge:
- wie beschrieben
Sonstiges:
-

Einbauort:  Tür-Nr. 2.OG-25, 2.OG-43
Größe:  b/h = ca. 1260/2.010 mm (lichtes Rohbaumaß)
Maulweite:  ca. 270 mm
Brandschutzanforderung: keine nach DIN 4102
Schallschutzanforderung: keine nach DIN 4109
Sonstige Anforderung: keine
Die genauen Abmessungen sind vor Ort zu prüfen!
Menge: 2,000 Stck
Kostengruppe DIN 276 2018-12: xx

**9.3.1.30 2.OG-26,-42 Türelement 1010/2010 mm, MW= 270 mm (MW), OTS**
Innentürelement gemäß den technischen Vorbemerkungen.

Türelement:
- Stahlumfassungszarge, 2-teilig, zum Einbau in Wände aus Mauerwerk
- Türblatt wie beschrieben
Beschläge:
- wie beschrieben
- Rollenfallenschloss
- Knaufzylinder
Sonstiges:
- Obentürschließer mit Gleitschiene geprüft nach DIN 18263 und flacher Bauart, Montage auf der Bandseite, Farbe silber, mit einstellbarer Schließgeschwindigkeit, Endschlag, Öffnungsdämpfung und Schließzeitverzögerung

Einbauort:  Tür-Nr. 2.OG-26, 2.OG-42
Größe:  b/h = ca. 1010/2.010 mm (lichtes Rohbaumaß)
Maulweite:  ca. 270 mm
Brandschutzanforderung: keine nach DIN 4102
Schallschutzanforderung: keine nach DIN 4109
Sonstige Anforderung: keine
Die genauen Abmessungen sind vor Ort zu prüfen!
Menge: 2,000 Stck
Kostengruppe DIN 276 2018-12: xx

**9.3.1.40 2.OG-31 Türelement 885/2010 mm, MW= 270 mm (MW), T90**
Innentürelement gemäß den technischen Vorbemerkungen, als Feuerschutz-Türelement

Türelement:
- Stahlumfassungszarge, 2-teilig, zum Einbau in Wände aus Mauerwerk
- Feuer-Rauchschutz-Türblatt mit Spezialeinlage, Stärke mind. 50 mm
- 3-seitige Falzkantendichtung
Beschläge:
- Behörden-Einsteckschloss für Feuerschutz- und Rauchschutztüren gemäß DIN 18250
- FS-Drückergarnitur aus Edelstahl, als Wechselgarnitur, Bandseite Knauf, Bandgegenseite Türdrücker in U-Form
Sonstiges:
-

Einbauort:  Tür-Nr. 2.OG-31
Größe:  b/h = ca. 885/2.135 mm (lichtes Rohbaumaß)
Maulweite:  ca. 270 mm
Brandschutzanforderung: T90 nach DIN 4102
Schallschutzanforderung: keine Rw‘R nach DIN 4109
Sonstige Anforderung: keine
Die genauen Abmessungen sind vor Ort zu prüfen!
Menge: 1,000 Stck
Kostengruppe DIN 276 2018-12: xx

**9.3.1.50 2.OG-33 Türelement 885/2010 mm, MW= 270 mm (MW), T30-RS, PU-Kante**
Innentürelement gemäß den technischen Vorbemerkungen, als Feuer- und Rauchschutz-Türelement

Türelement:
- Stahlumfassungszarge, 2-teilig, zum Einbau in Wände aus Mauerwerk
- Feuer-Rauchschutz-Türblatt mit Spezialeinlage, Stärke mind. 50 mm
- 3-seitige Falzkantendichtung
Beschläge:
- Behörden-Einsteckschloss für Feuerschutz- und Rauchschutztüren gemäß DIN 18250
- FS-Drückergarnitur aus Edelstahl, als Wechselgarnitur, Bandseite Knauf, Bandgegenseite Türdrücker in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-33
Größe:  b/h = ca. 885/2.010 mm (lichtes Rohbaumaß)
Maulweite:  ca. 270 mm
Brandschutzanforderung: T30 RS nach DIN 4102
Schallschutzanforderung: keine Rw‘R nach DIN 4109
Sonstige Anforderung: keine
Die genauen Abmessungen sind vor Ort zu prüfen!
Menge: 1,000 Stck
Kostengruppe DIN 276 2018-12: xx

**9.3.1.60 2.OG-34 Türelement 1190/2010 mm, MW= 270 mm (MW)**
Innentürelement gemäß den technischen Vorbemerkungen.

Türelement:
- Stahlumfassungszarge, 2-teilig, zum Einbau in Wände aus Mauerwerk
- Türblatt wie beschrieben
Beschläge:
- wie beschrieben
Sonstiges:
-

Einbauort:  Tür-Nr. 2.OG-34
Größe:  b/h = ca. 1190/2.010 mm (lichtes Rohbaumaß)
Maulweite:  ca. 270 mm
Brandschutzanforderung: keine nach DIN 4102
Schallschutzanforderung: keine nach DIN 4109
Sonstige Anforderung: keine
Die genauen Abmessungen sind vor Ort zu prüfen!
Menge: 1,000 Stck
Kostengruppe DIN 276 2018-12: xx

**9.3.1.70 2.OG-35 Türelement 1010/2135 mm, MW= 125 mm (GK)**
Innentürelement gemäß den technischen Vorbemerkungen.

Türelement:
- Stahlumfassungszarge, 2-teilig, zum Einbau in Wände aus Gipskarton
- Türblatt wie beschrieben
Beschläge:
- wie beschrieben
Sonstiges:
-

Einbauort:  Tür-Nr. 2.OG-35
Größe:  b/h = ca. 1010/2.135 mm (lichtes Rohbaumaß)
Maulweite:  125 mm
Brandschutzanforderung: keine nach DIN 4102
Schallschutzanforderung: keine nach DIN 4109
Sonstige Anforderung: keine
Die genauen Abmessungen sind vor Ort zu prüfen!
Menge: 1,000 Stck
Kostengruppe DIN 276 2018-12: xx

**9.3.1.80 2.OG-38 Türelement 1135/2010 mm, MW= 270 mm (MW)**
Innentürelement gemäß den technischen Vorbemerkungen.

Türelement:
- Stahlumfassungszarge, 2-teilig, zum Einbau in Wände aus Mauerwerk
- Türblatt wie beschrieben
Beschläge:
- wie beschrieben
Sonstiges:
-

Einbauort:  Tür-Nr. 2.OG-38
Größe:  b/h = ca. 1135/2.010 mm (lichtes Rohbaumaß)
Maulweite:  ca. 270 mm
Brandschutzanforderung: keine nach DIN 4102
Schallschutzanforderung: keine nach DIN 4109
Sonstige Anforderung: keine
Die genauen Abmessungen sind vor Ort zu prüfen!
Menge: 1,000 Stck
Kostengruppe DIN 276 2018-12: xx

**9.3.1.90 2.OG-39,-40 Türelement 760/2010 mm, MW= 270 mm (MW), Feuchtraumtür**
Innentürelement, gemäß den technischen Vorbemerkungen, feuchtraumgeeignet.

Türelement:
- Stahlumfassungszarge, zum Einbau in Wände aus Mauerwerk
- Vollspan-Türblatt, feuchtraumgeeignet
Beschläge:
- wie beschrieben, mit WC-Rosetten innen Riegel, außen Schauscheibe rot/weiß mit Vierkant-Notöffnung
Sonstiges:
-

Einbauort:  Tür-Nr. 2.OG-39, 2.OG-40
Größe:  b/h = ca. 760/2.010 mm (lichtes Rohbaumaß)
Maulweite:  ca. 270 mm
Brandschutzanforderung: keine nach DIN 4102
Schallschutzanforderung: keine nach DIN 4109
Sonstige Anforderung: Feuchtraumtür
Die genauen Abmessungen sind vor Ort zu prüfen!
Menge: 2,000 Stck
Kostengruppe DIN 276 2018-12: xx

**9.3.1.100 2.OG-41 Türelement 760/2010 mm, MW= 270 mm (MW), T30-RS, PU-Kante**
Innentürelement gemäß den technischen Vorbemerkungen, als Feuer- und Rauchschutz-Türelement

Türelement:
- Stahlumfassungszarge, 2-teilig, zum Einbau in Wände aus Mauerwerk
- Feuer-Rauchschutz-Türblatt mit Spezialeinlage, Stärke mind. 50 mm
- 3-seitige Falzkantendichtung
Beschläge:
- Behörden-Einsteckschloss für Feuerschutz- und Rauchschutztüren gemäß DIN 18250
- FS-Drückergarnitur aus Edelstahl, als Wechselgarnitur, Bandseite Türdrücker in U-Form, Bandgegenseite Knauf
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-41
Größe:  b/h = ca. 760/2.010 mm (lichtes Rohbaumaß)
Maulweite:  ca. 270 mm
Brandschutzanforderung: T30 RS nach DIN 4102
Schallschutzanforderung: keine Rw‘R nach DIN 4109
Sonstige Anforderung: keine
Die genauen Abmessungen sind vor Ort zu prüfen!
Menge: 1,000 Stck
Kostengruppe DIN 276 2018-12: xx

**9.3.1.110 2.OG-46 Türelement 920/1850 mm, MW= 330 mm (MW), UZ umlaufend, T30-RS, PU-Kante**
Innentürelement gemäß den technischen Vorbemerkungen, als Feuer- und Rauchschutz-Türelement

Türelement:
- Stahlumfassungszarge, 2-teilig, zum Einbau in Wände aus Mauerwerk, als umlaufenden Rahmen für 4-seitig dichtschließende Ausführung
- Feuer-Rauchschutz-Türblatt mit Spezialeinlage, Stärke mind. 50 mm
- 4-seitige Falzkantendichtung
Beschläge:
- Behörden-Einsteckschloss für Feuerschutz- und Rauchschutztüren gemäß DIN 18250
- FS-Drückergarnitur aus Edelstahl, als Wechselgarnitur, Bandseite Knauf, Bandgegenseite Türdrücker in U-Form
Sonstiges:
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-46
Größe:  b/h = ca. 920/1.850 mm (lichtes Rohbaumaß)
Maulweite:  ca. 330 mm
Brandschutzanforderung: T30 RS nach DIN 4102
Schallschutzanforderung: keine Rw‘R nach DIN 4109
Sonstige Anforderung: keine
Die genauen Abmessungen sind vor Ort zu prüfen!
Menge: 1,000 Stck
Kostengruppe DIN 276 2018-12: xx

**9.3.1.120 2.OG-47 Türelement 885/2010 mm, MW= 150 mm (MW)**
Innentürelement gemäß den technischen Vorbemerkungen.

Türelement:
- Stahlumfassungszarge, 2-teilig, zum Einbau in Wände aus Mauerwerk
- Türblatt wie beschrieben
Beschläge:
- wie beschrieben
Sonstiges:
-

Einbauort:  Tür-Nr. 2.OG-47
Größe:  b/h = ca. 885/2.010 mm (lichtes Rohbaumaß)
Maulweite:  ca. 330 mm
Brandschutzanforderung: keine nach DIN 4102
Schallschutzanforderung: keine nach DIN 4109
Sonstige Anforderung: keine
Die genauen Abmessungen sind vor Ort zu prüfen!
Menge: 1,000 Stck
Kostengruppe DIN 276 2018-12: xx

**9.3.1.130 2.OG-48 Türelement 1010/2135 mm, Eckzarge**
Innentürelement gemäß den technischen Vorbemerkungen.

Türelement:
- Stahl-Eckzarge, zum Einbau in Mischwände (Mauerwerk und Gipskarton)
- Türblatt wie beschrieben
Beschläge:
- Drückergarnitur aus Edelstahl, als Wechselgarnitur, Bandseite Knauf, Bandgegenseite Türdrücker in U-Form
Sonstiges:
-

Einbauort:  Tür-Nr. 2.OG-48
Größe:  b/h = ca. 1.010/2.135 mm (lichtes Rohbaumaß)
Maulweite:  ca. 330 mm
Brandschutzanforderung: keine nach DIN 4102
Schallschutzanforderung: keine nach DIN 4109
Sonstige Anforderung: keine
Die genauen Abmessungen sind vor Ort zu prüfen!
Menge: 1,000 Stck
Kostengruppe DIN 276 2018-12: xx

**9.3.1.140 2.OG-49,-52,-55,-62,-64 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
Sonstiges:
- automatisch absenkbare Bodendichtung im Türblatt, mit Bodenschiene
- Türblatt mit Schutzkante aus PU, Dicke ca. 3,5 mm, zur Oberfläche beidseitig im Radius 3,5 mm gerundet, 3-seitig im Heißverfahren gegossen, aus flüssigem ungefülltem Polyurethan-Giessharz, ohne Füll- und Streckmittel, nachhobelbar, schlagfest, chemikalienresistent und spritzwasserfest, Oberfläche glatt, RAL-Farbton nach Wahl des AG

Einbauort:  Tür-Nr. 2.OG-49, 2.OG-52, 2.OG-55, 2.OG-62, 2.OG-64
Größe:  b/h = ca. 1.260/2.135 mm (lichtes Rohbaumaß)
Maulweite:  150 mm
Brandschutzanforderung: keine nach DIN 4102
Schallschutzanforderung: 32 dB Rw‘R nach DIN 4109
Sonstige Anforderung: keine
Die genauen Abmessungen sind vor Ort zu prüfen!
Menge: 5,000 Stck
Kostengruppe DIN 276 2018-12: xx

**9.3.1.150 2.OG-50,-53,-56 Türelement 1260/2135 mm, MW= 125 mm (GK), Lichtausschnitt, PU-Kante**
Innentürelement gemäß den technischen Vorbemerkungen.

Türelement:
- Stahlumfassungszarge, 2-teilig, zum Einbau in Wände aus Gipskarton
- Türblatt wie beschrieben, mit Lichtausschnitt b/h: ca. 900/400 mm, mit Unterschnitt 10 mm
Beschläge:
- wie beschrieben
- Blindzylinder
Sonstiges:
- Türblatt mit Schutzkante aus PU, Dicke ca. 3,5 mm, zur Oberfläche beidseitig im Radius 3,5 mm gerundet, 3-seitig im Heißverfahren gegossen, aus flüssigem ungefülltem Polyurethan-Giessharz, ohne Füll- und Streckmittel, nachhobelbar, schlagfest, chemikalienresistent und spritzwasserfest, Oberfläche glatt, RAL-Farbton nach Wahl des AG

Einbauort:  Tür-Nr. 2.OG-50, 2.OG-53, 2.OG-56
Größe:  b/h = ca. 1.260/2.135 mm (lichtes Rohbaumaß)
Maulweite:  125 mm
Brandschutzanforderung: keine nach DIN 4102
Schallschutzanforderung: keine nach DIN 4109
Sonstige Anforderung: keine
Die genauen Abmessungen sind vor Ort zu prüfen!
Menge: 3,000 Stck
Kostengruppe DIN 276 2018-12: xx

**9.3.1.160 2.OG-51,-54,-57,-63,-65 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 2.OG-51, 2.OG-54, 2.OG-57, 2.OG-63, 2.OG-65
Größe:  b/h = ca. 885/2.135 mm (lichtes Rohbaumaß)
Maulweite:  125 mm
Brandschutzanforderung: keine nach DIN 4102
Schallschutzanforderung: keine nach DIN 4109
Sonstige Anforderung: Nassraumtür
Die genauen Abmessungen sind vor Ort zu prüfen!
Menge: 5,000 Stck
Kostengruppe DIN 276 2018-12: xx

**9.3.1.170 2.OG-59,-60,-61 Türelement 1010/2135 mm, MW= 125 mm (GK), 270 mm (MW)**
Innentürelement gemäß den technischen Vorbemerkungen.

Türelement:
- Stahlumfassungszarge, 2-teilig, zum Einbau in Wände aus Gipskarton bzw. Mauerwerk
- Türblatt wie beschrieben
Beschläge:
- wie beschrieben
- Blindzylinder
Sonstiges:
-

Einbauort:  Tür-Nr. 2.OG-59, 2.OG-60, 2.OG-61
Größe:  b/h = ca. 1.010/2.135 mm (lichtes Rohbaumaß)
Maulweite:  125 mm (2Stck) bis ca. 270 mm (1Stck)
Brandschutzanforderung: keine nach DIN 4102
Schallschutzanforderung: keine nach DIN 4109
Sonstige Anforderung: keine
Die genauen Abmessungen sind vor Ort zu prüfen!
Menge: 3,000 Stck
Kostengruppe DIN 276 2018-12: xx

**9.3.1.180 2.OG-66 Türelement 1260/2010 mm, MW= 330 mm (MW), 32 dB, PU-Kante**
Innentürelement gemäß den technischen Vorbemerkungen, als Schallschutztür, 32 dB

Türelement:
- Stahlumfassungszarge, 2-teilig, zum Einbau in Wände aus Mauerwerk
- Vollspan-Türblatt, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 2.OG-66
Größe:  b/h = ca. 1.260/2.010 mm (lichtes Rohbaumaß)
Maulweite:  ca. 330 mm
Brandschutzanforderung: keine nach DIN 4102
Schallschutzanforderung: 32 dB Rw‘R nach DIN 4109
Sonstige Anforderung: keine
Die genauen Abmessungen sind vor Ort zu prüfen!
Menge: 1,000 Stck
Kostengruppe DIN 276 2018-12: xx

**9.3.1.190 2.OG-67,-69,-71 Türelement 885/2135 mm, MW= 145 mm (MW), Nassraumtür, PU-Kante**
Innentürelement, gemäß den technischen Vorbemerkungen, nassraumgeeignet.

Türelement:
- Stahlumfassungszarge aus Edelstahl V2A, 2-teilig, zum Einbau in Wände aus Mauerwerk
- Vollkunststoff-Türblatt, nassraumgeeignet, Stärke mind. 42 mm, Beschichtung beidseits mit 2,0 mm HPL-Schichtstoffplatten, mit Unterschnitt 10 mm
- 3 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 2.OG-67, 2.OG-69, 2.OG-71
Größe:  b/h = ca. 885/2.135 mm (lichtes Rohbaumaß)
Maulweite:  ca. 145 mm
Brandschutzanforderung: keine nach DIN 4102
Schallschutzanforderung: keine nach DIN 4109
Sonstige Anforderung: Nassraumtür
Die genauen Abmessungen sind vor Ort zu prüfen!
Menge: 3,000 Stck
Kostengruppe DIN 276 2018-12: xx

**9.3.1.200 2.OG-72 Türelement 1135/2135 mm, Eckzarge, T30-RS, PU-Kante**
Innentürelement gemäß den technischen Vorbemerkungen, als Feuer- und Rauchschutz-Türelement

Türelement:
- Stahl-Eckzarge, zum Einbau in Wände aus Mauerwerk
- Feuer-Rauchschutz-Türblatt mit Spezialeinlage, Stärke mind. 50 mm
- 3-seitige Falzkantendichtung
Beschläge:
- Behörden-Einsteckschloss für Feuerschutz- und Rauchschutztüren gemäß DIN 18250
- FS-Drückergarnitur aus Edelstahl, in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-72
Größe:  b/h = ca. 1.135/2.135 mm (lichtes Rohbaumaß)
Maulweite:  -
Brandschutzanforderung: T30 RS nach DIN 4102
Schallschutzanforderung: keine Rw‘R nach DIN 4109
Sonstige Anforderung: keine
Die genauen Abmessungen sind vor Ort zu prüfen!
Menge: 1,000 Stck
Kostengruppe DIN 276 2018-12: xx

**9.3.1.210 1.OG-01,-04 Türelement 1260/2090 mm, MW= 150 mm (MW), 32 dB, PU-Kante**
Innentürelement gemäß den technischen Vorbemerkungen, als Schallschutztür, 32 dB

Türelement:
- Stahlumfassungszarge, 2-teilig, zum Einbau in Wände aus Mauerwerk
- Vollspan-Türblatt, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 1.OG-01, 1.OG-04
Größe:  b/h = ca. 1.260/2.090 mm (lichtes Rohbaumaß)
Maulweite:  ca. 150 mm
Brandschutzanforderung: keine nach DIN 4102
Schallschutzanforderung: 32 dB Rw‘R nach DIN 4109
Sonstige Anforderung: keine
Die genauen Abmessungen sind vor Ort zu prüfen!
Menge: 2,000 Stck
Kostengruppe DIN 276 2018-12: xx

**9.3.1.220 1.OG-02,-05,-88,-91,-94 Türelement 1260/2135 mm, MW= 125 mm (GK), Lichtausschnitt, PU-Kante**
Innentürelement gemäß den technischen Vorbemerkungen.

Türelement:
- Stahlumfassungszarge, 2-teilig, zum Einbau in Wände aus Gipskarton
- Türblatt wie beschrieben, mit Lichtausschnitt b/h: ca. 900/400 mm, mit Unterschnitt 10 mm
Beschläge:
- wie beschrieben
- Blindzylinder
Sonstiges:
- Türblatt mit Schutzkante aus PU, Dicke ca. 3,5 mm, zur Oberfläche beidseitig im Radius 3,5 mm gerundet, 3-seitig im Heißverfahren gegossen, aus flüssigem ungefülltem Polyurethan-Giessharz, ohne Füll- und Streckmittel, nachhobelbar, schlagfest, chemikalienresistent und spritzwasserfest, Oberfläche glatt, RAL-Farbton nach Wahl des AG

Einbauort:  Tür-Nr. 1.OG-02, 1.OG-05, 1.OG-88, 1.OG-91, 1.OG-94
Größe:  b/h = ca. 1.260/2.135 mm (lichtes Rohbaumaß)
Maulweite:  125 mm
Brandschutzanforderung: keine nach DIN 4102
Schallschutzanforderung: keine nach DIN 4109
Sonstige Anforderung: keine
Die genauen Abmessungen sind vor Ort zu prüfen!
Menge: 5,000 Stck
Kostengruppe DIN 276 2018-12: xx

**9.3.1.230 1.OG-03,-06 Türelement 1010/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 1.OG-03, 1.OG-06
Größe:  b/h = ca. 1010/2.135 mm (lichtes Rohbaumaß)
Maulweite:  125 mm
Brandschutzanforderung: keine nach DIN 4102
Schallschutzanforderung: keine nach DIN 4109
Sonstige Anforderung: Nassraumtür
Die genauen Abmessungen sind vor Ort zu prüfen!
Menge: 2,000 Stck
Kostengruppe DIN 276 2018-12: xx

**9.3.1.240 1.OG-44,-74 Türelement 1260/2010 mm, MW= 270 mm (MW/STB), OTS**
Innentürelement gemäß den technischen Vorbemerkungen.

Türelement:
- Stahlumfassungszarge, 2-teilig, zum Einbau in Wände aus Mauerwerk bzw. Stahlbeton
- Türblatt wie beschrieben
Beschläge:
- wie beschrieben
Sonstiges:
- Obentürschließer mit Gleitschiene geprüft nach DIN 18263 und flacher Bauart, Montage auf der Bandseite, Farbe silber, mit einstellbarer Schließgeschwindigkeit, Endschlag, Öffnungsdämpfung und Schließzeitverzögerung

Einbauort:  Tür-Nr. 1.OG-44, 1.OG-74
Größe:  b/h = ca. 1260/2.010 mm (lichtes Rohbaumaß)
Maulweite:  ca. 270 mm
Brandschutzanforderung: keine nach DIN 4102
Schallschutzanforderung: keine nach DIN 4109
Sonstige Anforderung: keine
Die genauen Abmessungen sind vor Ort zu prüfen!
Menge: 2,000 Stck
Kostengruppe DIN 276 2018-12: xx

**9.3.1.250 1.OG-45,-73 Türelement 1010/2010 mm, MW= 270 mm (MW/STB), OTS**
Innentürelement gemäß den technischen Vorbemerkungen.

Türelement:
- Stahlumfassungszarge, 2-teilig, zum Einbau in Wände aus Mauerwerk bzw. Stahlbeton
- Türblatt wie beschrieben
Beschläge:
- wie beschrieben
- Rollenfallenschloss
Sonstiges:
- Obentürschließer mit Gleitschiene geprüft nach DIN 18263 und flacher Bauart, Montage auf der Bandseite, Farbe silber, mit einstellbarer Schließgeschwindigkeit, Endschlag, Öffnungsdämpfung und Schließzeitverzögerung

Einbauort:  Tür-Nr. 1.OG-45, 1.OG-73
Größe:  b/h = ca. 1010/2.010 mm (lichtes Rohbaumaß)
Maulweite:  ca. 270 mm
Brandschutzanforderung: keine nach DIN 4102
Schallschutzanforderung: keine nach DIN 4109
Sonstige Anforderung: keine
Die genauen Abmessungen sind vor Ort zu prüfen!
Menge: 2,000 Stck
Kostengruppe DIN 276 2018-12: xx

**9.3.1.260 1.OG-49 Türelement 1135/2010 mm, MW= 270 mm (STB), OTS**
Innentürelement gemäß den technischen Vorbemerkungen.

Türelement:
- Stahlumfassungszarge, 2-teilig, zum Einbau in Wände aus Stahlbeton
- Türblatt wie beschrieben
Beschläge:
- wie beschrieben
Sonstiges:
- Obentürschließer mit Gleitschiene geprüft nach DIN 18263 und flacher Bauart, Montage auf der Bandseite, Farbe silber, mit einstellbarer Schließgeschwindigkeit, Endschlag, Öffnungsdämpfung und Schließzeitverzögerung

Einbauort:  Tür-Nr. 1.OG-49
Größe:  b/h = ca. 1.135/2.010 mm (lichtes Rohbaumaß)
Maulweite:  ca. 270 mm
Brandschutzanforderung: keine nach DIN 4102
Schallschutzanforderung: keine nach DIN 4109
Sonstige Anforderung: keine
Die genauen Abmessungen sind vor Ort zu prüfen!
Menge: 1,000 Stck
Kostengruppe DIN 276 2018-12: xx

**9.3.1.270 1.OG-52 Türelement 1010/2135 mm, MW= 125 mm (GK), T30-RS, PU-Kante**
Innentürelement gemäß den technischen Vorbemerkungen, als Feuer und Rauchschutz-Türelement

Türelement:
- Stahlumfassungszarge, 2-teilig, zum Einbau in Wände aus Gipskarton
- Feuer-Rauchschutz-Türblatt mit Spezialeinlage, Stärke mind. 50 mm
- 3-seitige Falzkantendichtung
Beschläge:
- Behörden-Einsteckschloss für Feuerschutz- und Rauchschutztüren gemäß DIN 18250
- FS-Drückergarnitur aus Edelstahl, als Wechselgarnitur, Bandseite Knauf, Bandgegenseite Türdrücker in U-Form
- Knaufzylinder
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 1.OG-52
Größe:  b/h = ca. 1010/2.135 mm (lichtes Rohbaumaß)
Maulweite:  125 mm
Brandschutzanforderung: T30 RS nach DIN 4102
Schallschutzanforderung: keine Rw‘R nach DIN 4109
Sonstige Anforderung: keine
Die genauen Abmessungen sind vor Ort zu prüfen!
Menge: 1,000 Stck
Kostengruppe DIN 276 2018-12: xx

**9.3.1.280 1.OG-58 Türelement 1010/2135 mm, MW= 150 mm (MW), Lichtausschnitt**
Innentürelement gemäß den technischen Vorbemerkungen.

Türelement:
- Stahlumfassungszarge, 2-teilig, zum Einbau in Wände aus Mauerwerk
- Türblatt wie beschrieben, mit Lichtausschnitt b/h: ca. 690/1.550 mm
Beschläge:
- wie beschrieben
Sonstiges:
-

Einbauort:  Tür-Nr. 1.OG-58
Größe:  b/h = ca. 1.010/2.135 mm (lichtes Rohbaumaß)
Maulweite:  ca. 150 mm
Brandschutzanforderung: keine nach DIN 4102
Schallschutzanforderung: keine nach DIN 4109
Sonstige Anforderung: keine
Die genauen Abmessungen sind vor Ort zu prüfen!
Menge: 1,000 Stck
Kostengruppe DIN 276 2018-12: xx

**9.3.1.290 1.OG-59 Schiebetürelement 1010/2135 mm, MW= 280 mm (STB)**
Innentürelement, Schiebe-Türelement, gemäß den technischen Vorbemerkungen

Türelement:
- Stahlumfassungszarge, 2-teilig, zum Einbau in Wände aus Stahlbeton, für dichtschließende Schiebe-Türblätter, Türblatt vor der Wand laufend, Blechdicke mind. 2,0 mm, Spiegelbreiten mind. 60 mm, Umbug mind. 25 mm
- Vollspan-Türblatt, Stärke mind. 50 mm
Beschläge:
- Manuelles Schiebetürlaufwerk, bestehend aus Laufrollen, Aluminiumlaufschiene, mit Einlaufhaken und Bodenführung, Abdeckblende in Edelstahl, Komplettset für Türblätter bis 130 kg und Türbreiten bis 1300 mm
- Edelstahl-Bügelgriff, Bandseite, Länge 300 mm, Edelstahl-Griffmulde, Bandgegenseite, Befestigung in verdeckter Ausführung.
Sonstiges:
-

Einbauort:  Tür-Nr. 1.OG-59
Größe:  b/h = ca. 1.010/2.135 mm (lichtes Rohbaumaß)
Maulweite:  ca. 150 mm
Brandschutzanforderung: keine nach DIN 4102
Schallschutzanforderung: keine nach DIN 4109
Sonstige Anforderung: keine
Die genauen Abmessungen sind vor Ort zu prüfen!
Menge: 1,000 Stck
Kostengruppe DIN 276 2018-12: xx

**9.3.1.300 1.OG-61 Türelement 1260/2010 mm, MW= 150 mm (MW)**
Innentürelement gemäß den technischen Vorbemerkungen.

Türelement:
- Stahlumfassungszarge, 2-teilig, zum Einbau in Wände aus Mauerwerk
- Türblatt wie beschrieben
Beschläge:
- wie beschrieben
Sonstiges:
-

Einbauort:  Tür-Nr. 1.OG-61
Größe:  b/h = ca. 1260/2.010 mm (lichtes Rohbaumaß)
Maulweite:  ca. 150 mm
Brandschutzanforderung: keine nach DIN 4102
Schallschutzanforderung: keine nach DIN 4109
Sonstige Anforderung: keine
Die genauen Abmessungen sind vor Ort zu prüfen!
Menge: 1,000 Stck
Kostengruppe DIN 276 2018-12: xx

**9.3.1.310 1.OG-62 Türelement 1010/2010 mm, MW= 270 mm (MW), T90-RS, PU-Kante**
Innentürelement gemäß den technischen Vorbemerkungen, als Feuer und Rauchschutz-Türelement

Türelement:
- Stahlumfassungszarge, 2-teilig, zum Einbau in Wände aus Mauerwerk
- Feuer-Rauchschutz-Türblatt mit Spezialeinlage, Stärke mind. 50 mm
- 3-seitige Falzkantendichtung
Beschläge:
- Behörden-Einsteckschloss für Feuerschutz- und Rauchschutztüren gemäß DIN 18250
- FS-Drückergarnitur aus Edelstahl, als Wechselgarnitur, Bandseite Knauf, Bandgegenseite Türdrücker in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 1.OG-62
Größe:  b/h = ca. 1010/2.010 mm (lichtes Rohbaumaß)
Maulweite:  ca. 270 mm
Brandschutzanforderung: T90 RS nach DIN 4102
Schallschutzanforderung: keine Rw‘R nach DIN 4109
Sonstige Anforderung: keine
Die genauen Abmessungen sind vor Ort zu prüfen!
Menge: 1,000 Stck
Kostengruppe DIN 276 2018-12: xx

**9.3.1.320 1.OG-64 Türelement 885/2010 mm, MW= 270 mm (MW), Feuchtraumtür**
Innentürelement, gemäß den technischen Vorbemerkungen, feuchtraumgeeignet.

Türelement:
- Stahlumfassungszarge, zum Einbau in Wände aus Mauerwerk
- Vollspan-Türblatt, feuchtraumgeeignet
Beschläge:
- Drücker raumseitig, WC-Knaufzylinder flurseitig
Sonstiges:
-

Einbauort:  Tür-Nr. 1.OG-64
Größe:  b/h = ca. 885/2.010 mm (lichtes Rohbaumaß)
Maulweite:  ca. 270 mm
Brandschutzanforderung: keine nach DIN 4102
Schallschutzanforderung: keine nach DIN 4109
Sonstige Anforderung: Feuchtraumtür
Die genauen Abmessungen sind vor Ort zu prüfen!
Menge: 1,000 Stck
Kostengruppe DIN 276 2018-12: xx

**9.3.1.330 1.OG-65 Türelement 1190/2010 mm, MW= 270 mm (MW), OTS**
Innentürelement gemäß den technischen Vorbemerkungen.

Türelement:
- Stahlumfassungszarge, 2-teilig, zum Einbau in Wände aus Mauerwerk
- Türblatt wie beschrieben
Beschläge:
- wie beschrieben
Sonstiges:
- Obentürschließer mit Gleitschiene geprüft nach DIN 18263 und flacher Bauart, Montage auf der Bandseite, Farbe silber, mit einstellbarer Schließgeschwindigkeit, Endschlag, Öffnungsdämpfung und Schließzeitverzögerung

Einbauort:  Tür-Nr. 1.OG-65
Größe:  b/h = ca. 1.190/2.010 mm (lichtes Rohbaumaß)
Maulweite:  ca. 270 mm
Brandschutzanforderung: keine nach DIN 4102
Schallschutzanforderung: keine nach DIN 4109
Sonstige Anforderung: keine
Die genauen Abmessungen sind vor Ort zu prüfen!
Menge: 1,000 Stck
Kostengruppe DIN 276 2018-12: xx

**9.3.1.340 1.OG-66 Türelement 1010/2135 mm, MW= 125 mm (GK), OTS**
Innentürelement gemäß den technischen Vorbemerkungen.

Türelement:
- Stahlumfassungszarge, 2-teilig, zum Einbau in Wände aus Gipskarton
- Türblatt wie beschrieben
Beschläge:
- wie beschrieben
Sonstiges:
- Obentürschließer mit Gleitschiene geprüft nach DIN 18263 und flacher Bauart, Montage auf der Bandseite, Farbe silber, mit einstellbarer Schließgeschwindigkeit, Endschlag, Öffnungsdämpfung und Schließzeitverzögerung

Einbauort:  Tür-Nr. 1.OG-66
Größe:  b/h = ca. 1.010/2.135 mm (lichtes Rohbaumaß)
Maulweite:  125 mm
Brandschutzanforderung: keine nach DIN 4102
Schallschutzanforderung: keine nach DIN 4109
Sonstige Anforderung: keine
Die genauen Abmessungen sind vor Ort zu prüfen!
Menge: 1,000 Stck
Kostengruppe DIN 276 2018-12: xx

**9.3.1.350 1.OG-70,-71 Türelement 760/2010 mm, MW= 270 mm (MW), Feuchtraumtür**
Innentürelement, gemäß den technischen Vorbemerkungen, feuchtraumgeeignet.

Türelement:
- Stahlumfassungszarge, zum Einbau in Wände aus Mauerwerk
- Vollspan-Türblatt, feuchtraumgeeignet
Beschläge:
- wie beschrieben, mit WC-Rosetten innen Riegel, außen Schauscheibe rot/weiß mit Vierkant-Notöffnung
Sonstiges:
-

Einbauort:  Tür-Nr. 1.OG-70, 1.OG-71
Größe:  b/h = ca. 760/2.010 mm (lichtes Rohbaumaß)
Maulweite:  ca. 270 mm
Brandschutzanforderung: keine nach DIN 4102
Schallschutzanforderung: keine nach DIN 4109
Sonstige Anforderung: Feuchtraumtür
Die genauen Abmessungen sind vor Ort zu prüfen!
Menge: 2,000 Stck
Kostengruppe DIN 276 2018-12: xx

**9.3.1.360 1.OG-72 Türelement 760/2135 mm, MW= 270 mm (MW), T30-RS, PU-Kante**
Innentürelement gemäß den technischen Vorbemerkungen, als Feuer und Rauchschutz-Türelement

Türelement:
- Stahlumfassungszarge, 2-teilig, zum Einbau in Wände aus Mauerwerk
- Feuer-Rauchschutz-Türblatt mit Spezialeinlage, Stärke mind. 50 mm
- 3-seitige Falzkantendichtung
Beschläge:
- Behörden-Einsteckschloss für Feuerschutz- und Rauchschutztüren gemäß DIN 18250
- FS-Drückergarnitur aus Edelstahl, als Wechselgarnitur, Bandseite Türdrücker in U-Form, Bandgegenseite Knauf
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 1.OG-72
Größe:  b/h = ca. 1010/2.135 mm (lichtes Rohbaumaß)
Maulweite:  ca. 270 mm
Brandschutzanforderung: T30 RS nach DIN 4102
Schallschutzanforderung: keine Rw‘R nach DIN 4109
Sonstige Anforderung: keine
Die genauen Abmessungen sind vor Ort zu prüfen!
Menge: 1,000 Stck
Kostengruppe DIN 276 2018-12: xx

**9.3.1.370 Demontage Türelement Bestand**
Vorhandenes Holz-Innentürelement, 1-flügelig, als Drehflügel, inkl. Stahl-Umfassungszarge abbrechen, aus dem Gebäude transportieren und entsorgen, inkl. Entsorgungskosten.
Abmessung: ca. 760 - 1010 / 2010 - 2135 mm
Maulweite: ca. 270 mm
Einstufung nach AVV Abfallschlüssel 17 02 01, 17 02 03, 17 04 05
Türnummer: 1.OG-62, 1.OG-70, 1.OG-71
Menge: 3,000 Stck

**9.3.1.380 1.OG-85 Türelement 760/1850 mm, Eckzarge umlaufend, T30-RS, PU-Kante**
Innentürelement gemäß den technischen Vorbemerkungen, als Feuer- und Rauchschutz-Türelement

Türelement:
- Stahl-Eckzarge, zum Einbau in Wände aus Mauerwerk, als umlaufenden Rahmen für 4-seitig dichtschließende Ausführung
- Feuer-Rauchschutz-Türblatt mit Spezialeinlage, Stärke mind. 50 mm
- 4-seitige Falzkantendichtung
Beschläge:
- Behörden-Einsteckschloss für Feuerschutz- und Rauchschutztüren gemäß DIN 18250
- FS-Drückergarnitur aus Edelstahl, als Wechselgarnitur, Bandseite Knauf, Bandgegenseite Türdrücker in U-Form
Sonstiges:
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 1.OG-85
Größe:  b/h = ca. 760/1.1850 mm (lichtes Rohbaumaß)
Maulweite:  -
Brandschutzanforderung: T30 RS nach DIN 4102
Schallschutzanforderung: keine Rw‘R nach DIN 4109
Sonstige Anforderung: keine
Die genauen Abmessungen sind vor Ort zu prüfen!
Menge: 1,000 Stck
Kostengruppe DIN 276 2018-12: xx

**9.3.1.390 1.OG-86 Türelement 885/2010 mm, MW= 150 mm (GK)**
Innentürelement gemäß den technischen Vorbemerkungen.

Türelement:
- Stahlumfassungszarge, 2-teilig, zum Einbau in Wände aus Gipskarton
- Türblatt wie beschrieben
Beschläge:
- wie beschrieben
Sonstiges:
-

Einbauort:  Tür-Nr. 1.OG-86
Größe:  b/h = ca. 885/2.010 mm (lichtes Rohbaumaß)
Maulweite:  150 mm
Brandschutzanforderung: keine nach DIN 4102
Schallschutzanforderung: keine nach DIN 4109
Sonstige Anforderung: keine
Die genauen Abmessungen sind vor Ort zu prüfen!
Menge: 1,000 Stck
Kostengruppe DIN 276 2018-12: xx

**9.3.1.400 1.OG-87,-90,-93,-100,-102 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
Sonstiges:
- automatisch absenkbare Bodendichtung im Türblatt, mit Bodenschiene
- Türblatt mit Schutzkante aus PU, Dicke ca. 3,5 mm, zur Oberfläche beidseitig im Radius 3,5 mm gerundet, 3-seitig im Heißverfahren gegossen, aus flüssigem ungefülltem Polyurethan-Giessharz, ohne Füll- und Streckmittel, nachhobelbar, schlagfest, chemikalienresistent und spritzwasserfest, Oberfläche glatt, RAL-Farbton nach Wahl des AG

Einbauort:  Tür-Nr. 1.OG-87, 1.OG-90, 1.OG-93, 1.OG-100, 1.OG-102
Größe:  b/h = ca. 1.260/2.135 mm (lichtes Rohbaumaß)
Maulweite:  150 mm
Brandschutzanforderung: keine nach DIN 4102
Schallschutzanforderung: 32 dB Rw‘R nach DIN 4109
Sonstige Anforderung: keine
Die genauen Abmessungen sind vor Ort zu prüfen!
Menge: 5,000 Stck
Kostengruppe DIN 276 2018-12: xx

**9.3.1.410 1.OG-89,-92,-95,-101,-103 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 1.OG-89, 1.OG-92, 1.OG-95, 1.OG-101, 1.OG-103
Größe:  b/h = ca. 885/2.135 mm (lichtes Rohbaumaß)
Maulweite:  125 mm
Brandschutzanforderung: keine nach DIN 4102
Schallschutzanforderung: keine nach DIN 4109
Sonstige Anforderung: Nassraumtür
Die genauen Abmessungen sind vor Ort zu prüfen!
Menge: 5,000 Stck
Kostengruppe DIN 276 2018-12: xx

**9.3.1.420 1.OG-97,-98 Türelement 1010/2135 mm, MW= 125 mm (GK)**
Innentürelement gemäß den technischen Vorbemerkungen.

Türelement:
- Stahlumfassungszarge, 2-teilig, zum Einbau in Wände aus Gipskarton
- Türblatt wie beschrieben
Beschläge:
- wie beschrieben
- Blindzylinder (Tür-Nr. 1.OG-98)
Sonstiges:
-

Einbauort:  Tür-Nr. 1.OG-97, 1.OG-98
Größe:  b/h = ca. 1010/2.135 mm (lichtes Rohbaumaß)
Maulweite:  125 mm
Brandschutzanforderung: keine nach DIN 4102
Schallschutzanforderung: keine nach DIN 4109
Sonstige Anforderung: keine
Die genauen Abmessungen sind vor Ort zu prüfen!
Menge: 2,000 Stck
Kostengruppe DIN 276 2018-12: xx

**9.3.1.430 1.OG-99 Türelement 1010/2135 mm, MW= 270 mm (MW)**
Innentürelement gemäß den technischen Vorbemerkungen.

Türelement:
- Stahlumfassungszarge, 2-teilig, zum Einbau in Wände aus Gipskarton
- Türblatt wie beschrieben
Beschläge:
- wie beschrieben
- Blindzylinder
Sonstiges:
-

Einbauort:  Tür-Nr. 1.OG-99
Größe:  b/h = ca. 1010/2.135 mm (lichtes Rohbaumaß)
Maulweite:  125 mm
Brandschutzanforderung: keine nach DIN 4102
Schallschutzanforderung: keine nach DIN 4109
Sonstige Anforderung: keine
Die genauen Abmessungen sind vor Ort zu prüfen!
Menge: 1,000 Stck
Kostengruppe DIN 276 2018-12: xx

##### Titel 9.3.2 WC-Trennwände

**9.3.2.10 1.OG-64.1 WC Pers. mit 1 Kabine**
Liefern und montieren einer Kabinen-Anlage.
Ausführung entsprechend den technischen Vorbemerkungen, bestehend aus:
- 1 Stück Vorderwand mit 1 Türe, Türbreite b= ca. 635 mm, nach innen öffnend)

Gesamtlänge der Anlage = ca. 113,5 cm
Einbauort:  Tür-Nr. 1.OG-64.1
Menge: 1,000 Stck
Kostengruppe DIN 276 2018-12: xx

#### Gewerk 9.4 4. BA Schreinerarbeiten

##### Titel 9.4.1 Innentüren

**9.4.1.10 2.OG-01,-02 Türelement 885/2100 mm, MW= 270 mm (MW)**
Innentürelement gemäß den technischen Vorbemerkungen, als Rauchschutz-Türelement

Türelement:
- Stahlumfassungszarge, 2-teilig, zum Einbau in Wände aus Mauerwerk
- Rauchschutz-Türblatt mit Spezialeinlage, Stärke mind. 40 mm, Beanspruchungsgruppe E
- 3-seitige Falzkantendichtung
Beschläge:
- Behörden-Einsteckschloss für Feuerschutz- und Rauchschutztüren gemäß DIN 18250
- FS-Drückergarnitur aus Edelstahl
Sonstiges:
- automatisch absenkbare Bodendichtung im Türblatt, mit Bodenschiene
- Obentürschließer mit Gleitschiene, geprüft nach DIN 18263 und flacher Bauart, Montage auf der Bandseite, Farbe silber.

Einbauort:  Tür-Nr. 2.OG-01, 2.OG-02
Größe:  b/h = ca. 885/2.010 mm (lichtes Rohbaumaß)
Maulweite:  ca. 270 mm
Brandschutzanforderung: RS nach DIN 4102
Schallschutzanforderung: keine nach DIN 4109
Sonstige Anforderung: keine
Die genauen Abmessungen sind vor Ort zu prüfen!
Menge: 2,000 Stck
Kostengruppe DIN 276 2018-12: xx

**9.4.1.20 2.OG-04 Türelement 1135/2010 mm, MW= 270 mm (MW), T30-RS, PU-Kante**
Innentürelement gemäß den technischen Vorbemerkungen, als Feuer und Rauchschutz-Türelement

Türelement:
- Stahlumfassungszarge, 2-teilig, zum Einbau in Wände aus Mauerwerk
- Feuer-Rauchschutz-Türblatt mit Spezialeinlage, Stärke mind. 50 mm
- 3-seitige Falzkantendichtung
Beschläge:
- Behörden-Einsteckschloss für Feuerschutz- und Rauchschutztüren gemäß DIN 18250
- FS-Drückergarnitur aus Edelstahl, in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 2.OG-04
Größe:  b/h = ca. 1135/2.010 mm (lichtes Rohbaumaß)
Maulweite:  ca. 270 mm
Brandschutzanforderung: T30 RS nach DIN 4102
Schallschutzanforderung: keine Rw‘R nach DIN 4109
Sonstige Anforderung: keine
Die genauen Abmessungen sind vor Ort zu prüfen!
Menge: 1,000 Stck
Kostengruppe DIN 276 2018-12: xx

**9.4.1.30 2.OG-07,-09,-13,-15,-17,-19 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 2.OG-07, 2.OG-09, 2.OG-13, 2.OG-15, 2.OG-17, 2.OG-19
Größe:  b/h = ca. 1.260/2.135 mm (lichtes Rohbaumaß)
Maulweite:  150mm
Brandschutzanforderung: keine nach DIN 4102
Schallschutzanforderung: 32 dB Rw‘R nach DIN 4109
Sonstige Anforderung: keine
Die genauen Abmessungen sind vor Ort zu prüfen!
Menge: 6,000 Stck
Kostengruppe DIN 276 2018-12: xx

**9.4.1.40 2.OG-08,-10,-14,-16,-18,-20 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 2.OG-08, 2.OG-10, 2.OG-14, 2.OG-16, 2.OG-18, 2.OG-20
Größe:  b/h = ca. 885/2.135 mm (lichtes Rohbaumaß)
Maulweite:  125 mm
Brandschutzanforderung: keine nach DIN 4102
Schallschutzanforderung: keine nach DIN 4109
Sonstige Anforderung: Nassraumtür
Die genauen Abmessungen sind vor Ort zu prüfen!
Menge: 6,000 Stck
Kostengruppe DIN 276 2018-12: xx

**9.4.1.50 2.OG-22,-23 Türelement 1010/2135 mm, MW= 330 mm (MW), 37 dB**
Innentürelement gemäß den technischen Vorbemerkungen, als Schallschutztür, 37 dB

Türelement:
- Stahlumfassungszarge, 2-teilig, zum Einbau in Wände aus Mauerwerk
- Vollspan-Türblatt, als Schallschutz-Türblatt
Beschläge:
- wie beschrieben
Sonstiges:
- automatisch absenkbare Bodendichtung im Türblatt, mit Bodenschiene

Einbauort:  Tür-Nr. 2.OG-22, 2.OG-23
Größe:  b/h = ca. 1.010/2.135 mm (lichtes Rohbaumaß)
Maulweite:  ca. 330 mm
Brandschutzanforderung: keine nach DIN 4102
Schallschutzanforderung: 37 dB Rw‘R nach DIN 4109
Sonstige Anforderung: keine
Die genauen Abmessungen sind vor Ort zu prüfen!
Menge: 2,000 Stck
Kostengruppe DIN 276 2018-12: xx

**9.4.1.60 2.OG-24 Türelement 1010/2135 mm, MW= 125 mm (GK)**
Innentürelement gemäß den technischen Vorbemerkungen.

Türelement:
- Stahlumfassungszarge, 2-teilig, zum Einbau in Wände aus Gipskarton
- Türblatt wie beschrieben
Beschläge:
- wie beschrieben
- Blindzylinder
Sonstiges:
-

Einbauort:  Tür-Nr. 2.OG-24
Größe:  b/h = ca. 1.010/2.135 mm (lichtes Rohbaumaß)
Maulweite:  125 mm
Brandschutzanforderung: keine nach DIN 4102
Schallschutzanforderung: keine nach DIN 4109
Sonstige Anforderung: keine
Die genauen Abmessungen sind vor Ort zu prüfen!
Menge: 1,000 Stck
Kostengruppe DIN 276 2018-12: xx

**9.4.1.70 2.OG-27 Türelement 760/2100 mm, MW= 270 mm (MW)**
Innentürelement gemäß den technischen Vorbemerkungen.

Türelement:
- Stahlumfassungszarge, 2-teilig, zum Einbau in Wände aus Mauerwerk
- Türblatt wie beschrieben
Beschläge:
- wie beschrieben
Sonstiges:
-

Einbauort:  Tür-Nr. 2.OG-27
Größe:  b/h = ca. 760/2.010 mm (lichtes Rohbaumaß)
Maulweite:  ca. 270 mm
Brandschutzanforderung: keine nach DIN 4102
Schallschutzanforderung: keine nach DIN 4109
Sonstige Anforderung: keine
Die genauen Abmessungen sind vor Ort zu prüfen!
Menge: 1,000 Stck
Kostengruppe DIN 276 2018-12: xx

**9.4.1.80 2.OG-28,-29 Türelement 760/2010 mm, MW= 270 mm (MW), Feuchtraumtür**
Innentürelement, gemäß den technischen Vorbemerkungen, feuchtraumgeeignet.

Türelement:
- Stahlumfassungszarge, zum Einbau in Wände aus Mauerwerk
- Vollspan-Türblatt, feuchtraumgeeignet
Beschläge:
- Drücker raumseitig, WC-Knaufzylinder flurseitig
Sonstiges:
-

Einbauort:  Tür-Nr. 2.OG-28, 2.OG-29
Größe:  b/h = ca. 760/2.010 mm (lichtes Rohbaumaß)
Maulweite:  ca. 270 mm
Brandschutzanforderung: keine nach DIN 4102
Schallschutzanforderung: keine nach DIN 4109
Sonstige Anforderung: Feuchtraumtür
Die genauen Abmessungen sind vor Ort zu prüfen!
Menge: 2,000 Stck
Kostengruppe DIN 276 2018-12: xx

**9.4.1.90 Demontage Türelement Bestand**
Vorhandenes Holz-Innentürelement, 1-flügelig, als Drehflügel, inkl. Stahl-Umfassungszarge abbrechen, aus dem Gebäude transportieren und entsorgen, inkl. Entsorgungskosten.
Abmessung: ca. 885 - 1010 / 2010 - 2135 mm
Maulweite: ca. 270 mm
Einstufung nach AVV Abfallschlüssel 17 02 01, 17 02 03, 17 04 05
Türnummer: 2.OG-01, 2.OG-02, 2.OG-28, 2.OG-29
Menge: 4,000 Stck

**9.4.1.100 1.OG-08,-09,-10,-11 Türelement 1135/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 125 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 1.OG-08, 1.OG-09, 1.OG-10, 1.OG-11
Größe:  b/h = ca. 1.135/2.010 mm (lichtes Rohbaumaß)
Maulweite:  125 mm
Brandschutzanforderung: keine nach DIN 4102
Schallschutzanforderung: 32 dB Rw‘R nach DIN 4109
Sonstige Anforderung: keine
Die genauen Abmessungen sind vor Ort zu prüfen!
Menge: 4,000 Stck
Kostengruppe DIN 276 2018-12: xx

**9.4.1.110 1.OG-14,-16,-20,-22,-24,-26 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
Beschläge:
- wie beschrieben
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 1.OG-14, 1.OG-16, 1.OG-20, 1.OG-22, 1.OG-24, 1.OG-26
Größe:  b/h = ca. 1.260/2.135 mm (lichtes Rohbaumaß)
Maulweite:  150 mm
Brandschutzanforderung: keine nach DIN 4102
Schallschutzanforderung: 32 dB Rw‘R nach DIN 4109
Sonstige Anforderung: keine
Die genauen Abmessungen sind vor Ort zu prüfen!
Menge: 6,000 Stck
Kostengruppe DIN 276 2018-12: xx

**9.4.1.120 1.OG-15,-17,-21,-23,-25,-27 Türelement 885/2135 mm, MW= 125 mm (GK), Nassraumtür, PU-Kante**
Innentürelement, gemäß den technischen Vorbemerkungen, nassraumgeeignet.

Türelement:
- Stahlumfassungszarge aus Edelstahl V2A, 2-teilig, zum Einbau in Wände aus Gipskarton
- Vollkunststoff-Türblatt, nassraumgeeignet, Stärke mind. 42 mm, Beschichtung beidseits mit 2,0 mm HPL-Schichtstoffplatten, mit Unterschnitt 10 mm
- 2 Stück Kleiderhaken badseitig
Beschläge:
- wie beschrieben, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 1.OG-15, 1.OG-17, 1.OG-21, 1.OG-23, 1.OG-25, 1.OG-27
Größe:  b/h = ca. 885/2.135 mm (lichtes Rohbaumaß)
Maulweite:  125 mm
Brandschutzanforderung: keine nach DIN 4102
Schallschutzanforderung: keine nach DIN 4109
Sonstige Anforderung: Nassraumtür
Die genauen Abmessungen sind vor Ort zu prüfen!
Menge: 6,000 Stck
Kostengruppe DIN 276 2018-12: xx

**9.4.1.130 1.OG-33,-34,-35,-36,-39 Türelement 1260/2060 mm, MW= 330 mm (STB), 37 dB**
Innentürelement gemäß den technischen Vorbemerkungen, als Schallschutztür, 37 dB

Türelement:
- Stahlumfassungszarge, 2-teilig, zum Einbau in Wände aus Stahlbeton
- Vollspan-Türblatt, als Schallschutz-Türblatt
Beschläge:
- wie beschrieben
Sonstiges:
- automatisch absenkbare Bodendichtung im Türblatt, mit Bodenschiene

Einbauort:  Tür-Nr. 1.OG-33, 1.OG-34, 1.OG-35, 1.OG-36, 1.OG-39
Größe:  b/h = ca. 1.260/2.060 mm (lichtes Rohbaumaß)
Maulweite:  ca. 330 mm
Brandschutzanforderung: keine nach DIN 4102
Schallschutzanforderung: 37 dB Rw‘R nach DIN 4109
Sonstige Anforderung: keine
Die genauen Abmessungen sind vor Ort zu prüfen!
Menge: 5,000 Stck
Kostengruppe DIN 276 2018-12: xx

**9.4.1.140 1.OG-37,-38 Türelement 1190/2060 mm, MW= 330 mm (STB), 37 dB**
Innentürelement gemäß den technischen Vorbemerkungen, als Schallschutztür, 37 dB

Türelement:
- Stahlumfassungszarge, 2-teilig, zum Einbau in Wände aus Stahlbeton
- Vollspan-Türblatt, als Schallschutz-Türblatt
Beschläge:
- wie beschrieben
Sonstiges:
- automatisch absenkbare Bodendichtung im Türblatt, mit Bodenschiene

Einbauort:  Tür-Nr. 1.OG-37, 1.OG-38
Größe:  b/h = ca. 1.190/2.060 mm (lichtes Rohbaumaß)
Maulweite:  ca. 330 mm
Brandschutzanforderung: keine nach DIN 4102
Schallschutzanforderung: 37 dB Rw‘R nach DIN 4109
Sonstige Anforderung: keine
Die genauen Abmessungen sind vor Ort zu prüfen!
Menge: 2,000 Stck
Kostengruppe DIN 276 2018-12: xx

**9.4.1.150 1.OG-40 Türelement 1010/2010 mm, MW= 330 mm (STB), OTS**
Innentürelement gemäß den technischen Vorbemerkungen.

Türelement:
- Stahlumfassungszarge, 2-teilig, zum Einbau in Wände aus Stahlbeton
- Türblatt wie beschrieben
Beschläge:
- wie beschrieben
Sonstiges:
- Obentürschließer mit Gleitschiene geprüft nach DIN 18263 und flacher Bauart, Montage auf der Bandseite, Farbe silber, mit einstellbarer Schließgeschwindigkeit, Endschlag, Öffnungsdämpfung und Schließzeitverzögerung

Einbauort:  Tür-Nr. 1.OG-40
Größe:  b/h = ca. 1.010/2.010 mm (lichtes Rohbaumaß)
Maulweite:  ca. 330 mm
Brandschutzanforderung: keine nach DIN 4102
Schallschutzanforderung: keine nach DIN 4109
Sonstige Anforderung: keine
Die genauen Abmessungen sind vor Ort zu prüfen!
Menge: 1,000 Stck
Kostengruppe DIN 276 2018-12: xx

**9.4.1.160 1.OG-41 Türelement 1010/2135 mm, MW= 125 mm (GK), OTS**
Innentürelement gemäß den technischen Vorbemerkungen.

Türelement:
- Stahlumfassungszarge, 2-teilig, zum Einbau in Wände aus Gipskarton
- Türblatt wie beschrieben
Beschläge:
- wie beschrieben
Sonstiges:
- Obentürschließer mit Gleitschiene geprüft nach DIN 18263 und flacher Bauart, Montage auf der Bandseite, Farbe silber, mit einstellbarer Schließgeschwindigkeit, Endschlag, Öffnungsdämpfung und Schließzeitverzögerung

Einbauort:  Tür-Nr. 1.OG-41
Größe:  b/h = ca. 1.010/2.135 mm (lichtes Rohbaumaß)
Maulweite:  125 mm
Brandschutzanforderung: keine nach DIN 4102
Schallschutzanforderung: keine nach DIN 4109
Sonstige Anforderung: keine
Die genauen Abmessungen sind vor Ort zu prüfen!
Menge: 1,000 Stck
Kostengruppe DIN 276 2018-12: xx

**9.4.1.170 1.OG-42 Türelement 885/2135 mm, MW= 125 mm (GK), Feuchtraumtür**
Innentürelement, gemäß den technischen Vorbemerkungen, feuchtraumgeeignet.

Türelement:
- Stahlumfassungszarge, zum Einbau in Wände aus Gipskarton
- Vollspan-Türblatt, feuchtraumgeeignet
Beschläge:
- wie beschrieben
Sonstiges:
-

Einbauort:  Tür-Nr. 1.OG-42
Größe:  b/h = ca. 885/2.135 mm (lichtes Rohbaumaß)
Maulweite:  125 mm
Brandschutzanforderung: keine nach DIN 4102
Schallschutzanforderung: keine nach DIN 4109
Sonstige Anforderung: Feuchtraumtür
Die genauen Abmessungen sind vor Ort zu prüfen!
Menge: 1,000 Stck
Kostengruppe DIN 276 2018-12: xx

**9.4.1.180 1.OG-46 Türelement 760/2010 mm, MW= 270 mm (STB), OTS**
Innentürelement gemäß den technischen Vorbemerkungen.

Türelement:
- Stahlumfassungszarge, 2-teilig, zum Einbau in Wände aus Stahlbeton
- Türblatt wie beschrieben
Beschläge:
- wie beschrieben
Sonstiges:
- Obentürschließer mit Gleitschiene geprüft nach DIN 18263 und flacher Bauart, Montage auf der Bandseite, Farbe silber, mit einstellbarer Schließgeschwindigkeit, Endschlag, Öffnungsdämpfung und Schließzeitverzögerung

Einbauort:  Tür-Nr. 1.OG-46
Größe:  b/h = ca. 760/2.010 mm (lichtes Rohbaumaß)
Maulweite:  ca. 270 mm
Brandschutzanforderung: keine nach DIN 4102
Schallschutzanforderung: keine nach DIN 4109
Sonstige Anforderung: keine
Die genauen Abmessungen sind vor Ort zu prüfen!
Menge: 1,000 Stck
Kostengruppe DIN 276 2018-12: xx

**9.4.1.190 1.OG-47,-48 Türelement 760/2010 mm, MW= 270 mm (STB), Feuchtraumtür**
Innentürelement, gemäß den technischen Vorbemerkungen, feuchtraumgeeignet.

Türelement:
- Stahlumfassungszarge, zum Einbau in Wände aus Stahlbeton
- Vollspan-Türblatt, feuchtraumgeeignet
Beschläge:
- wie beschrieben
Sonstiges:
-

Einbauort:  Tür-Nr. 1.OG-47, 1.OG-48
Größe:  b/h = ca. 760/2.010 mm (lichtes Rohbaumaß)
Maulweite:  ca. 270 mm
Brandschutzanforderung: keine nach DIN 4102
Schallschutzanforderung: keine nach DIN 4109
Sonstige Anforderung: Feuchtraumtür
Die genauen Abmessungen sind vor Ort zu prüfen!
Menge: 2,000 Stck
Kostengruppe DIN 276 2018-12: xx

**9.4.1.200 1.OG-51 Türelement 1150/2010 mm, MW= 270 mm (STB), 37 dB**
Innentürelement gemäß den technischen Vorbemerkungen, als Schallschutztür, 37 dB

Türelement:
- Stahlumfassungszarge, 2-teilig, zum Einbau in Wände aus Stahlbeton
- Vollspan-Türblatt, als Schallschutz-Türblatt
Beschläge:
- wie beschrieben
Sonstiges:
- automatisch absenkbare Bodendichtung im Türblatt, mit Bodenschiene

Einbauort:  Tür-Nr. 1.OG-51
Größe:  b/h = ca. 1.190/2.010 mm (lichtes Rohbaumaß)
Maulweite:  ca. 270 mm
Brandschutzanforderung: keine nach DIN 4102
Schallschutzanforderung: 37 dB Rw‘R nach DIN 4109
Sonstige Anforderung: keine
Die genauen Abmessungen sind vor Ort zu prüfen!
Menge: 1,000 Stck
Kostengruppe DIN 276 2018-12: xx

**9.4.1.210 1.OG-53 Türelement 1010/2010 mm, MW= 270 mm (MW), OTS**
Innentürelement gemäß den technischen Vorbemerkungen.

Türelement:
- Stahlumfassungszarge, 2-teilig, zum Einbau in Wände aus Mauerwerk
- Türblatt wie beschrieben
Beschläge:
- wie beschrieben
Sonstiges:
- Obentürschließer mit Gleitschiene geprüft nach DIN 18263 und flacher Bauart, Montage auf der Bandseite, Farbe silber, mit einstellbarer Schließgeschwindigkeit, Endschlag, Öffnungsdämpfung und Schließzeitverzögerung

Einbauort:  Tür-Nr. 1.OG-53
Größe:  b/h = ca. 1.010/2.010 mm (lichtes Rohbaumaß)
Maulweite:  ca. 270 mm
Brandschutzanforderung: keine nach DIN 4102
Schallschutzanforderung: keine nach DIN 4109
Sonstige Anforderung: keine
Die genauen Abmessungen sind vor Ort zu prüfen!
Menge: 1,000 Stck
Kostengruppe DIN 276 2018-12: xx

**9.4.1.220 1.OG-54 Türelement 885/2010 mm, MW= 270 mm (STB), Feuchtraumtür**
Innentürelement, gemäß den technischen Vorbemerkungen, feuchtraumgeeignet.

Türelement:
- Stahlumfassungszarge, zum Einbau in Wände aus Stahlbeton
- Vollspan-Türblatt, feuchtraumgeeignet
Beschläge:
- Drücker raumseitig, WC-Knaufzylinder flurseitig
Sonstiges:
-

Einbauort:  Tür-Nr. 1.OG-54
Größe:  b/h = ca. 885/2.010 mm (lichtes Rohbaumaß)
Maulweite:  ca. 270 mm
Brandschutzanforderung: keine nach DIN 4102
Schallschutzanforderung: keine nach DIN 4109
Sonstige Anforderung: Feuchtraumtür
Die genauen Abmessungen sind vor Ort zu prüfen!
Menge: 1,000 Stck
Kostengruppe DIN 276 2018-12: xx

**9.4.1.230 1.OG-55,-63 Türelement 1010/2010 mm, MW= 270 mm (STB), OTS**
Innentürelement gemäß den technischen Vorbemerkungen.

Türelement:
- Stahlumfassungszarge, 2-teilig, zum Einbau in Wände aus Stahlbeton
- Türblatt wie beschrieben
Beschläge:
- wie beschrieben
- Rollenfallenschloss
Sonstiges:
- Obentürschließer mit Gleitschiene geprüft nach DIN 18263 und flacher Bauart, Montage auf der Bandseite, Farbe silber, mit einstellbarer Schließgeschwindigkeit, Endschlag, Öffnungsdämpfung und Schließzeitverzögerung

Einbauort:  Tür-Nr. 1.OG-55, 1.OG-63
Größe:  b/h = ca. 1010/2.010 mm (lichtes Rohbaumaß)
Maulweite:  ca. 270 mm
Brandschutzanforderung: keine nach DIN 4102
Schallschutzanforderung: keine nach DIN 4109
Sonstige Anforderung: keine
Die genauen Abmessungen sind vor Ort zu prüfen!
Menge: 2,000 Stck
Kostengruppe DIN 276 2018-12: xx

**9.4.1.240 1.OG-56 Türelement 760/2010 mm, MW= 270 mm (STB), T90-RS, PU-Kante**
Innentürelement gemäß den technischen Vorbemerkungen, als Feuer und Rauchschutz-Türelement

Türelement:
- Stahlumfassungszarge, 2-teilig, zum Einbau in Wände aus Stahlbeton
- Feuer-Rauchschutz-Türblatt mit Spezialeinlage, Stärke mind. 50 mm
- 3-seitige Falzkantendichtung
Beschläge:
- Behörden-Einsteckschloss für Feuerschutz- und Rauchschutztüren gemäß DIN 18250
- FS-Drückergarnitur aus Edelstahl, als Wechselgarnitur, Bandseite Knauf, Bandgegenseite Türdrücker in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. 1.OG-56
Größe:  b/h = ca. 760/2.010 mm (lichtes Rohbaumaß)
Maulweite:  ca. 270 mm
Brandschutzanforderung: T90 RS nach DIN 4102
Schallschutzanforderung: keine Rw‘R nach DIN 4109
Sonstige Anforderung: keine
Die genauen Abmessungen sind vor Ort zu prüfen!
Menge: 1,000 Stck
Kostengruppe DIN 276 2018-12: xx

**9.4.1.250 1.OG-57 Türelement 1260/2010 mm, MW= 270 mm (STB), OTS**
Innentürelement gemäß den technischen Vorbemerkungen.

Türelement:
- Stahlumfassungszarge, 2-teilig, zum Einbau in Wände aus Stahlbeton
- Türblatt wie beschrieben
Beschläge:
- wie beschrieben
- Rollenfallenschloss
Sonstiges:
- Obentürschließer mit Gleitschiene geprüft nach DIN 18263 und flacher Bauart, Montage auf der Bandseite, Farbe silber, mit einstellbarer Schließgeschwindigkeit, Endschlag, Öffnungsdämpfung und Schließzeitverzögerung

Einbauort:  Tür-Nr. 1.OG-57
Größe:  b/h = ca. 1260/2.010 mm (lichtes Rohbaumaß)
Maulweite:  ca. 270 mm
Brandschutzanforderung: keine nach DIN 4102
Schallschutzanforderung: keine nach DIN 4109
Sonstige Anforderung: keine
Die genauen Abmessungen sind vor Ort zu prüfen!
Menge: 1,000 Stck
Kostengruppe DIN 276 2018-12: xx

**9.4.1.260 1.OG-78 Türelement 1010/2135 mm, MW= 125 mm (GK), Feuchtraumtür**
Innentürelement, gemäß den technischen Vorbemerkungen, feuchtraumgeeignet.

Türelement:
- Stahlumfassungszarge, zum Einbau in Wände aus Gipskarton
- Vollspan-Türblatt, feuchtraumgeeignet
Beschläge:
- wie beschrieben, mit WC-Rosetten innen Riegel, außen Schauscheibe rot/weiß mit Vierkant-Notöffnung
Sonstiges:
-

Einbauort:  Tür-Nr. 1.OG-78
Größe:  b/h = ca. 1.010/2.135 mm (lichtes Rohbaumaß)
Maulweite:  125 mm
Brandschutzanforderung: keine nach DIN 4102
Schallschutzanforderung: keine nach DIN 4109
Sonstige Anforderung: Feuchtraumtür
Die genauen Abmessungen sind vor Ort zu prüfen!
Menge: 1,000 Stck
Kostengruppe DIN 276 2018-12: xx

**9.4.1.270 1.OG-80 Türelement 1010/2010 mm, MW= 125 mm (GK)**
Innentürelement gemäß den technischen Vorbemerkungen.

Türelement:
- Stahlumfassungszarge, 2-teilig, zum Einbau in Wände aus Gipskarton
- Türblatt wie beschrieben
Beschläge:
- wie beschrieben
Sonstiges:
-

Einbauort:  Tür-Nr. 1.OG-80
Größe:  b/h = ca. 1.010/2.010 mm (lichtes Rohbaumaß)
Maulweite:  125 mm
Brandschutzanforderung: keine nach DIN 4102
Schallschutzanforderung: keine nach DIN 4109
Sonstige Anforderung: keine
Die genauen Abmessungen sind vor Ort zu prüfen!
Menge: 1,000 Stck
Kostengruppe DIN 276 2018-12: xx

**9.4.1.280 1.OG-82,-84 Türelement 1135/2135 mm, MW= 125 mm (GK), Lichtausschnitt**
Innentürelement gemäß den technischen Vorbemerkungen.

Türelement:
- Stahlumfassungszarge, 2-teilig, zum Einbau in Wände aus Gipskarton
- Türblatt wie beschrieben, mit Lichtausschnitt b/h: ca. 690/1.550 mm
Beschläge:
- wie beschrieben
Sonstiges:
-

Einbauort:  Tür-Nr. 1.OG-82, 1.OG-84
Größe:  b/h = ca. 1.135/2.135 mm (lichtes Rohbaumaß)
Maulweite:  ca. 125 mm
Brandschutzanforderung: keine nach DIN 4102
Schallschutzanforderung: keine nach DIN 4109
Sonstige Anforderung: keine
Die genauen Abmessungen sind vor Ort zu prüfen!
Menge: 2,000 Stck
Kostengruppe DIN 276 2018-12: xx

**9.4.1.290 1.OG-83 Türelement 760/2135 mm, MW= 125 mm (GK)**
Innentürelement gemäß den technischen Vorbemerkungen.

Türelement:
- Stahlumfassungszarge, 2-teilig, zum Einbau in Wände aus Gipskarton
- Türblatt wie beschrieben
Beschläge:
- wie beschrieben
Sonstiges:
-

Einbauort:  Tür-Nr. 1.OG-83
Größe:  b/h = ca. 760/2.135 mm (lichtes Rohbaumaß)
Maulweite:  125 mm
Brandschutzanforderung: keine nach DIN 4102
Schallschutzanforderung: keine nach DIN 4109
Sonstige Anforderung: keine
Die genauen Abmessungen sind vor Ort zu prüfen!
Menge: 1,000 Stck
Kostengruppe DIN 276 2018-12: xx

**9.4.1.300 Demontage Türelement Bestand**
Vorhandenes Holz-Innentürelement, 1-flügelig, als Drehflügel, inkl. Stahl-Umfassungszarge abbrechen, aus dem Gebäude transportieren und entsorgen, inkl. Entsorgungskosten.
Abmessung: ca. 885 - 1010 / 2010 - 2135 mm
Maulweite: ca. 270 mm
Einstufung nach AVV Abfallschlüssel 17 02 01, 17 02 03, 17 04 05
Türnummer: 1.OG-08, 1.OG-09, 1.OG-10, 1.OG-11, 1.OG-33, 1.OG-34, 1.OG-35, 1.OG-36, 1.OG-42, 1.OG-47, 1.OG-48, 1.OG-56
Menge: 12,000 Stck

##### Titel 9.4.2 WC-Trennwände

**9.4.2.10 1.OG-54.1 WC Pers. mit 1 Kabine**
Liefern und montieren einer Kabinen-Anlage.
Ausführung entsprechend den technischen Vorbemerkungen, bestehend aus:
- 1 Stück Vorderwand mit 1 Türe, Türbreite b= ca. 635 mm, nach innen öffnend)

Gesamtlänge der Anlage = ca. 113,5 cm
Einbauort:  Tür-Nr. 1.OG-54.1
Menge: 1,000 Stck
Kostengruppe DIN 276 2018-12: xx

#### Gewerk 9.5 Zusätzliche Maßnahmen

##### Titel 9.5.1 Innentüren

**9.5.1.10 3.OG-42,-43 Türelement 885/2010 mm, MW= 125 mm (GK), T30-RS**
Innentürelement gemäß den technischen Vorbemerkungen, als Feuer und Rauchschutz-Türelement

Türelement:
- Stahlumfassungszarge, 2-teilig, zum Einbau in Wände aus Gipskarton
- Feuer-Rauchschutz-Türblatt mit Spezialeinlage, Stärke mind. 50 mm
- 3-seitige Falzkantendichtung
Beschläge:
- Behörden-Einsteckschloss für Feuerschutz- und Rauchschutztüren gemäß DIN 18250
- FS-Drückergarnitur aus Edelstahl, als Wechselgarnitur, Bandseite Knauf, Bandgegenseite Türdrücker in U-Form
- Knaufzylinder
Sonstiges:
- automatisch absenkbare Bodendichtung im Türblatt, mit Bodenschiene
- Obentürschließer mit Gleitschiene geprüft nach DIN 18263 und flacher Bauart, Montage auf der Bandseite, Farbe silber, mit einstellbarer Schließgeschwindigkeit, Endschlag, Öffnungsdämpfung und Schließzeitverzögerung

Einbauort:  Tür-Nr. 3.OG-42, 3.OG-43
Größe:  b/h = ca. 885/2.010 mm (lichtes Rohbaumaß)
Maulweite:  125 mm
Brandschutzanforderung: T30 RS nach DIN 4102
Schallschutzanforderung: keine Rw‘R nach DIN 4109
Sonstige Anforderung: keine
Die genauen Abmessungen sind vor Ort zu prüfen!
Menge: 2,000 Stck
Kostengruppe DIN 276 2018-12: xx

**9.5.1.20 3.OG-44 Türelement 1260/2010 mm, MW= 180 mm (MW), T30-RS**
Innentürelement gemäß den technischen Vorbemerkungen, als Feuer und Rauchschutz-Türelement

Türelement:
- Stahlumfassungszarge, 2-teilig, zum Einbau in Wände aus Mauerwerk
- Feuer-Rauchschutz-Türblatt mit Spezialeinlage, Stärke mind. 50 mm
- 3-seitige Falzkantendichtung
Beschläge:
- Behörden-Einsteckschloss für Feuerschutz- und Rauchschutztüren gemäß DIN 18250
- FS-Drückergarnitur aus Edelstahl, als Wechselgarnitur, Bandseite Türdrücker in U-Form, Bandgegenseite Knauf
- Knaufzylinder
Sonstiges:
- automatisch absenkbare Bodendichtung im Türblatt, mit Bodenschiene
- Obentürschließer mit Gleitschiene geprüft nach DIN 18263 und flacher Bauart, Montage auf der Bandseite, Farbe silber, mit einstellbarer Schließgeschwindigkeit, Endschlag, Öffnungsdämpfung und Schließzeitverzögerung

Einbauort:  Tür-Nr. 3.OG-44
Größe:  b/h = ca. 1.260/2.010 mm (lichtes Rohbaumaß)
Maulweite:  ca. 180 mm
Brandschutzanforderung: T30 RS nach DIN 4102
Schallschutzanforderung: keine Rw‘R nach DIN 4109
Sonstige Anforderung: keine
Die genauen Abmessungen sind vor Ort zu prüfen!
Menge: 1,000 Stck
Kostengruppe DIN 276 2018-12: xx

**9.5.1.30 3.OG-45 Türelement 1010/2010 mm, MW= 180 mm (MW), T30-RS**
Innentürelement gemäß den technischen Vorbemerkungen, als Feuer und Rauchschutz-Türelement

Türelement:
- Stahlumfassungszarge, 2-teilig, zum Einbau in Wände aus Mauerwerk
- Feuer-Rauchschutz-Türblatt mit Spezialeinlage, Stärke mind. 50 mm
- 3-seitige Falzkantendichtung
Beschläge:
- Behörden-Einsteckschloss für Feuerschutz- und Rauchschutztüren gemäß DIN 18250
- FS-Drückergarnitur aus Edelstahl, als Wechselgarnitur, Bandseite Türdrücker in U-Form, Bandgegenseite Knauf
- Knaufzylinder
Sonstiges:
- automatisch absenkbare Bodendichtung im Türblatt, mit Bodenschiene
- Obentürschließer mit Gleitschiene geprüft nach DIN 18263 und flacher Bauart, Montage auf der Bandseite, Farbe silber, mit einstellbarer Schließgeschwindigkeit, Endschlag, Öffnungsdämpfung und Schließzeitverzögerung

Einbauort:  Tür-Nr. 3.OG-45
Größe:  b/h = ca. 1.010/2.010 mm (lichtes Rohbaumaß)
Maulweite:  ca. 180 mm
Brandschutzanforderung: T30 RS nach DIN 4102
Schallschutzanforderung: keine Rw‘R nach DIN 4109
Sonstige Anforderung: keine
Die genauen Abmessungen sind vor Ort zu prüfen!
Menge: 1,000 Stck
Kostengruppe DIN 276 2018-12: xx

**9.5.1.40 Demontage Türelement Bestand**
Vorhandenes Holz-Innentürelement, 1-flügelig, als Drehflügel, inkl. Stahl-Umfassungszarge abbrechen, aus dem Gebäude transportieren und entsorgen, inkl. Entsorgungskosten.
Abmessung: ca. 885 1260 / 2010 mm
Maulweite: ca. 125 180 mm
Einstufung nach AVV Abfallschlüssel 17 02 01, 17 02 03, 17 04 05
Türnummer: 3.OG-42, 3.OG-43, 3.OG-44
Menge: 3,000 Stck

#### Gewerk 9.6 1.-4. BA Schreinerarbeiten PKV-Zimmer

*Hinweis: Hinweis betreffend die Baumaßnahme*
Die nachfolgend beschriebenen Leistungen dieses Titels betreffen den Ausbau der PKV-Zimmer, die mit Eigenmitteln des Krankenhauses umgesetzt und nicht, wie die Leistungen der übrigen Titel, öffentlich gefördert werden.

**9.6.10 4.OG-24 Türelement 1260/2135 mm, MW= 330 mm (MW), 32 dB, PU-Kante**
Innentürelement gemäß den technischen Vorbemerkungen, als Schallschutztür, 32 dB

Türelement:
- Stahlumfassungszarge, 2-teilig, zum Einbau in Wände aus Mauerwerk
- Vollspan-Türblatt, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-24 (1. BA)
Größe:  b/h = ca. 1.260/2.135 mm (lichtes Rohbaumaß)
Maulweite:  ca. 330 mm
Brandschutzanforderung: keine nach DIN 4102
Schallschutzanforderung: 32 dB Rw‘R nach DIN 4109
Sonstige Anforderung: keine
Die genauen Abmessungen sind vor Ort zu prüfen!
Menge: 1,000 Stck
Kostengruppe DIN 276 2018-12: xx

**9.6.20 4.OG-25 Türelement 1010/2135 mm, MW= 125 mm (GK), Nassraumtür, PU-Kante**
Innentürelement, gemäß den technischen Vorbemerkungen, nassraumgeeignet.

Türelement:
- Stahlumfassungszarge aus Edelstahl V2A, pulverbeschichtet ähnlich Türdekor, 2-teilig, zum Einbau in Wände aus Gipskarton
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-25 (1. BA)
Größe:  b/h = ca. 1010/2.135 mm (lichtes Rohbaumaß)
Maulweite:  125 mm
Brandschutzanforderung: keine nach DIN 4102
Schallschutzanforderung: keine nach DIN 4109
Sonstige Anforderung: Nassraumtür
Die genauen Abmessungen sind vor Ort zu prüfen!
Menge: 1,000 Stck
Kostengruppe DIN 276 2018-12: xx

**9.6.30 4.OG-55 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-55 (1. BA)
Größe:  b/h = ca. 1.260/2.135 mm (lichtes Rohbaumaß)
Maulweite:  150 mm
Brandschutzanforderung: keine nach DIN 4102
Schallschutzanforderung: 32 dB Rw‘R nach DIN 4109
Sonstige Anforderung: keine
Die genauen Abmessungen sind vor Ort zu prüfen!
Menge: 1,000 Stck
Kostengruppe DIN 276 2018-12: xx

**9.6.40 4.OG-56 Türelement 1010/2135 mm, MW= 270 mm (MW), Nassraumtür, PU-Kante**
Innentürelement, gemäß den technischen Vorbemerkungen, nassraumgeeignet.

Türelement:
- Stahlumfassungszarge aus Edelstahl V2A, pulverbeschichtet ähnlich Türdekor, 2-teilig, zum Einbau in Wände aus Mauerwerk
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-56 (1. BA)
Größe:  b/h = ca. 1010/2.135 mm (lichtes Rohbaumaß)
Maulweite:  ca. 270 mm
Brandschutzanforderung: keine nach DIN 4102
Schallschutzanforderung: keine nach DIN 4109
Sonstige Anforderung: Nassraumtür
Die genauen Abmessungen sind vor Ort zu prüfen!
Menge: 1,000 Stck
Kostengruppe DIN 276 2018-12: xx

**9.6.50 4.OG-12,-14 Türelement 1260/2135 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 150 mm, Schmalkanten beschichtet mit HPL 0,8 mm Farbe nach Wahl des AG, Schattennut b: 10 mm
- Vollspan-Türblatt, stumpf, Dicke mind. 50 mm, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 4.OG-12, 4.OG-14 (2. BA)
Größe:  b/h = ca. 1.260/2.135 mm (lichtes Rohbaumaß)
Maulweite:  150 mm
Brandschutzanforderung: keine nach DIN 4102
Schallschutzanforderung: 32 dB Rw‘R nach DIN 4109
Sonstige Anforderung: keine
Die genauen Abmessungen sind vor Ort zu prüfen!
Menge: 2,000 Stck
Kostengruppe DIN 276 2018-12: xx

**9.6.60 4.OG-13,-15 Türelement 1010/2135 mm, MW= 270 mm (MW), Nassraumtür, PU-Kante**
Innentürelement, gemäß den technischen Vorbemerkungen, nassraumgeeignet.

Türelement:
- Stahlumfassungszarge aus Edelstahl V2A, pulverbeschichtet ähnlich Türdekor, 2-teilig, zum Einbau in Wände aus Mauerwerk
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 4.OG-13, 4.OG-15 (2. BA)
Größe:  b/h = ca. 1010/2.135 mm (lichtes Rohbaumaß)
Maulweite:  ca. 270 mm
Brandschutzanforderung: keine nach DIN 4102
Schallschutzanforderung: keine nach DIN 4109
Sonstige Anforderung: Nassraumtür
Die genauen Abmessungen sind vor Ort zu prüfen!
Menge: 2,000 Stck
Kostengruppe DIN 276 2018-12: xx

**9.6.70 2.OG-68,-70 Türelement 1135/2010 mm, Sonderzarge, 32 dB, PU-Kante**
Innentürelement gemäß den technischen Vorbemerkungen, als Schallschutztür, 32 dB

Türelement:
- Stahlumfassungszarge, 2-teilig, zum Einbau in Mischwände (Mauerwerk und Gipskarton), als Einfachfalzzarge für stumpf einschlagendes Türblatt, Blechdicke 2,0 mm, Spiegelbreite Bandseite/Bandgegenseite mind. 40/55 mm, Umbug beidseitig 10 mm. Senkrecht links und rechts mit Unterkonstruktion aus Siebfilmträgerplatte d: mind. 20 mm, b: 125 mm, Schmalkanten beschichtet mit HPL 0,8 mm Farbe nach Wahl des AG, Schattennut b: 10 mm
- Vollspan-Türblatt, stumpf, Dicke mind. 50 mm, als Schallschutz-Türblatt, Beanspruchungsgruppe E
- Beschichtung beidseitig mit 0,8 HPL-Schichtstoffplatten, Oberfläche/Farbe: zweifarbig, raumseitig unifarben: RAL 9016 weiß, flurseitig Holzdekor Buche bzw. nach Wahl des AG aus der Herstellerfarbkarte.
Beschläge:
- wie beschrieben, jedoch Türdrücker flurseitig in Edelstahl, raumseitig Aluminium, beschichtet, schwarz matt
Sonstiges:
- automatisch absenkbare Bodendichtung im Türblatt, mit Bodenschiene
- Türblatt mit Schutzkante aus PU, Dicke ca. 3,5 mm, zur Oberfläche beidseitig im Radius 3,5 mm gerundet, 3-seitig im Heißverfahren gegossen, aus flüssigem ungefülltem Polyurethan-Giessharz, ohne Füll- und Streckmittel, nachhobelbar, schlagfest, chemikalienresistent und spritzwasserfest, Oberfläche glatt, RAL-Farbton nach Wahl des AG

Einbauort:  Tür-Nr. 2.OG-68, 2.OG-70 (3. BA)
Größe:  b/h = ca. 1.135/2.010 mm (lichtes Rohbaumaß)
Maulweite:  125 mm
Brandschutzanforderung: keine nach DIN 4102
Schallschutzanforderung: 32 dB Rw‘R nach DIN 4109
Sonstige Anforderung: keine
Die genauen Abmessungen sind vor Ort zu prüfen!
Menge: 2,000 Stck
Kostengruppe DIN 276 2018-12: xx

**9.6.80 2.OG-69,-71 Türelement 885/2135 mm, MW= 145 mm (MW), Nassraumtür, PU-Kante**
Innentürelement, gemäß den technischen Vorbemerkungen, nassraumgeeignet.

Türelement:
- Stahlumfassungszarge aus Edelstahl V2A, pulverbeschichtet ähnlich Türdekor, 2-teilig, zum Einbau in Wände aus Mauerwerk
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 2.OG-69, 2.OG-71 (3. BA)
Größe:  b/h = ca. 885/2.135 mm (lichtes Rohbaumaß)
Maulweite:  ca. 145 mm
Brandschutzanforderung: keine nach DIN 4102
Schallschutzanforderung: keine nach DIN 4109
Sonstige Anforderung: Nassraumtür
Die genauen Abmessungen sind vor Ort zu prüfen!
Menge: 2,000 Stck
Kostengruppe DIN 276 2018-12: xx

**9.6.90 1.OG-105,-107,-109 Türelement 1260/2135 mm, MW= 125 mm (GK), 32 dB, PU-Kante**
Innentürelement gemäß den technischen Vorbemerkungen, als Schallschutztür, 32 dB

Türelement:
- Stahlumfassungszarge, 2-teilig, zum Einbau in Wände aus Gipskarton
- Vollspan-Türblatt, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 1.OG-105, 1.OG-107, 1.OG-109 (3. BA)
Größe:  b/h = ca. 1.260/2.135 mm (lichtes Rohbaumaß)
Maulweite:  125 mm
Brandschutzanforderung: keine nach DIN 4102
Schallschutzanforderung: 32 dB Rw‘R nach DIN 4109
Sonstige Anforderung: keine
Die genauen Abmessungen sind vor Ort zu prüfen!
Menge: 3,000 Stck
Kostengruppe DIN 276 2018-12: xx

**9.6.100 1.OG-106,-108,-110 Türelement 885/2135 mm, MW= 125 mm (GK), Nassraumtür, PU-Kante**
Innentürelement, gemäß den technischen Vorbemerkungen, nassraumgeeignet.

Türelement:
- Stahlumfassungszarge aus Edelstahl V2A, pulverbeschichtet ähnlich Türdekor, 2-teilig, zum Einbau in Wände aus Gipskarton
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 1.OG-106, 1.OG-108, 1.OG-110
Größe:  b/h = ca. 885/2.135 mm (lichtes Rohbaumaß)
Maulweite:  125 mm
Brandschutzanforderung: keine nach DIN 4102
Schallschutzanforderung: keine nach DIN 4109
Sonstige Anforderung: Nassraumtür
Die genauen Abmessungen sind vor Ort zu prüfen!
Menge: 3,000 Stck
Kostengruppe DIN 276 2018-12: xx

**9.6.110 2.OG-11 Türelement 1260/2135 mm, MW= 125 mm (GK), 32 dB, PU-Kante**
Innentürelement gemäß den technischen Vorbemerkungen, als Schallschutztür, 32 dB

Türelement:
- Stahlumfassungszarge, 2-teilig, zum Einbau in Wände aus Gipskarton
- Vollspan-Türblatt, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 2.OG-11 (4. BA)
Größe:  b/h = ca. 1.260/2.135 mm (lichtes Rohbaumaß)
Maulweite:  125 mm
Brandschutzanforderung: keine nach DIN 4102
Schallschutzanforderung: 32 dB Rw‘R nach DIN 4109
Sonstige Anforderung: keine
Die genauen Abmessungen sind vor Ort zu prüfen!
Menge: 1,000 Stck
Kostengruppe DIN 276 2018-12: xx

**9.6.120 2.OG-12 Türelement 885/2135 mm, MW= 125 mm (GK), Nassraumtür, PU-Kante**
Innentürelement, gemäß den technischen Vorbemerkungen, nassraumgeeignet.

Türelement:
- Stahlumfassungszarge aus Edelstahl V2A, pulverbeschichtet ähnlich Türdekor, 2-teilig, zum Einbau in Wände aus Gipskarton
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 2.OG-12 (4. BA)
Größe:  b/h = ca. 885/2.135 mm (lichtes Rohbaumaß)
Maulweite:  125 mm
Brandschutzanforderung: keine nach DIN 4102
Schallschutzanforderung: keine nach DIN 4109
Sonstige Anforderung: Nassraumtür
Die genauen Abmessungen sind vor Ort zu prüfen!
Menge: 1,000 Stck
Kostengruppe DIN 276 2018-12: xx

**9.6.130 1.OG-18,-29,-31 Türelement 1260/2135 mm, MW= 125 mm (GK), 32 dB, PU-Kante**
Innentürelement gemäß den technischen Vorbemerkungen, als Schallschutztür, 32 dB

Türelement:
- Stahlumfassungszarge, 2-teilig, zum Einbau in Wände aus Gipskarton
- Vollspan-Türblatt, als Schallschutz-Türblatt, Beanspruchungsgruppe E
- Beschichtung beidseitig mit 0,8 HPL-Schichtstoffplatten, Oberfläche/Farbe: zweifarbig, raumseitig unifarben: RAL 9016 weiß, flurseitig Holzdekor Buche bzw. nach Wahl des AG aus der Herstellerfarbkarte.
Beschläge:
- wie beschrieben, jedoch Türdrücker flurseitig in Edelstahl, raumseitig Aluminium, beschichtet, schwarz matt
- Blindzylinder
Sonstiges:
- automatisch absenkbare Bodendichtung im Türblatt, mit Bodenschiene
- Türblatt mit Schutzkante aus PU, Dicke ca. 3,5 mm, zur Oberfläche beidseitig im Radius 3,5 mm gerundet, 3-seitig im Heißverfahren gegossen, aus flüssigem ungefülltem Polyurethan-Giessharz, ohne Füll- und Streckmittel, nachhobelbar, schlagfest, chemikalienresistent und spritzwasserfest, Oberfläche glatt, RAL-Farbton nach Wahl des AG

Einbauort:  Tür-Nr. 1.OG-18, 1.OG-29, 1.OG-31 (4. BA)
Größe:  b/h = ca. 1.260/2.135 mm (lichtes Rohbaumaß)
Maulweite:  125 mm
Brandschutzanforderung: keine nach DIN 4102
Schallschutzanforderung: 32 dB Rw‘R nach DIN 4109
Sonstige Anforderung: keine
Die genauen Abmessungen sind vor Ort zu prüfen!
Menge: 3,000 Stck
Kostengruppe DIN 276 2018-12: xx

**9.6.140 1.OG-19,-30,-32 Türelement 885/2135 mm, MW= 125 mm (GK), Nassraumtür, PU-Kante**
Innentürelement, gemäß den technischen Vorbemerkungen, nassraumgeeignet.

Türelement:
- Stahlumfassungszarge aus Edelstahl V2A, pulverbeschichtet ähnlich Türdekor, 2-teilig, zum Einbau in Wände aus Gipskarton
- Vollkunststoff-Türblatt, nassraumgeeignet, Stärke mind. 42 mm, Beschichtung beidseits mit 2,0 mm HPL-Schichtstoffplatten, mit Unterschnitt 10 mm
- Beschichtung Oberfläche/Farbe: beidseitig unifarben Pfleiderer Cuando U15193, dunkel, Beige/Braun/Greige bzw. nach Wahl des AG aus der Herstellerfarbkarte
Beschläge:
- wie beschrieben, jedoch Aluminium, beschichtet, schwarz matt, mit WC-Rosetten innen Riegel, außen Schauscheibe rot/weiß mit Vierkant-Notöffnung
Sonstiges:
- Türblatt mit Schutzkante aus PU, Dicke ca. 3,5 mm, zur Oberfläche beidseitig im Radius 3,5 mm gerundet, 3-seitig im Heißverfahren gegossen, aus flüssigem ungefülltem Polyurethan-Giessharz, ohne Füll- und Streckmittel, nachhobelbar, schlagfest, chemikalienresistent und spritzwasserfest, Oberfläche glatt, RAL-Farbton nach Wahl des AG

Einbauort:  Tür-Nr. 1.OG-19, 1.OG-30, 1.OG-32
Größe:  b/h = ca. 885/2.135 mm (lichtes Rohbaumaß)
Maulweite:  125 mm
Brandschutzanforderung: keine nach DIN 4102
Schallschutzanforderung: keine nach DIN 4109
Sonstige Anforderung: Nassraumtür
Die genauen Abmessungen sind vor Ort zu prüfen!
Menge: 3,000 Stck
Kostengruppe DIN 276 2018-12: xx

#### Gewerk 9.7 2. BA Schreinerarbeiten ZNA

##### Titel 9.7.1 Innentüren

**9.7.1.10 E-19 Türelement 960/2135 mm, Eckzarge, T30-RS, PU-Kante**
Innentürelement gemäß den technischen Vorbemerkungen, als Feuer und Rauchschutz-Türelement

Türelement:
- Stahl-Eckzarge, zum Einbau in Wände aus Mauerwerk
- Feuer-Rauchschutz-Türblatt mit Spezialeinlage, Stärke mind. 50 mm, mit Lichtausschnitt b/h: ca. 690/1.550 mm, Brandschutzverglasung
- 3-seitige Falzkantendichtung
Beschläge:
- Behörden-Einsteckschloss für Feuerschutz- und Rauchschutztüren gemäß DIN 18250
- FS-Drückergarnitur aus Edelstahl, als Wechselgarnitur, Bandseite Knauf, Bandgegenseite Türdrücker in U-Form
Sonstiges:
- automatisch absenkbare Bodendichtung im Türblatt, mit Bodenschiene
- Türblatt mit Schutzkante aus PU, Dicke ca. 3,5 mm, zur Oberfläche beidseitig im Radius 3,5 mm gerundet, 3-seitig im Heißverfahren gegossen, aus flüssigem ungefülltem Polyurethan-Giessharz, ohne Füll- und Streckmittel, nachhobelbar, schlagfest, chemikalienresistent und spritzwasserfest, Oberfläche glatt, RAL-Farbton nach Wahl des AG
- Obentürschließer mit Gleitschiene geprüft nach DIN 18263 und flacher Bauart, Montage auf der Bandseite, Farbe silber, mit einstellbarer Schließgeschwindigkeit, Endschlag, Öffnungsdämpfung und Schließzeitverzögerung

Einbauort:  Tür-Nr. E-19
Größe:  b/h = ca. 960/2.135 mm (lichtes Rohbaumaß)
Maulweite:  -
Brandschutzanforderung: T30 RS nach DIN 4102
Schallschutzanforderung: keine Rw‘R nach DIN 4109
Sonstige Anforderung: keine
Die genauen Abmessungen sind vor Ort zu prüfen!
Menge: 1,000 Stck
Kostengruppe DIN 276 2018-12: xx

**9.7.1.20 E-21 Türelement 1010/2135 mm, MW= 125 mm (GK), 37 dB**
Innentürelement gemäß den technischen Vorbemerkungen, als Schallschutztür, 37 dB

Türelement:
- Stahlumfassungszarge, 2-teilig, zum Einbau in Wände aus Gipskarton
- Vollspan-Türblatt, als Schallschutz-Türblatt
Beschläge:
- wie beschrieben
Sonstiges:
- automatisch absenkbare Bodendichtung im Türblatt, mit Bodenschiene

Einbauort:  Tür-Nr. E-21
Größe:  b/h = ca. 1.010/2.135 mm (lichtes Rohbaumaß)
Maulweite:  125 mm
Brandschutzanforderung: keine nach DIN 4102
Schallschutzanforderung: 37 dB Rw‘R nach DIN 4109
Sonstige Anforderung: keine
Die genauen Abmessungen sind vor Ort zu prüfen!
Menge: 1,000 Stck
Kostengruppe DIN 276 2018-12: xx

**9.7.1.30 E-22 Türelement 1160/2010 mm, MW= 330 mm (STB), 37 dB, Lichtausschnitt**
Innentürelement gemäß den technischen Vorbemerkungen, als Schallschutztür, 37 dB

Türelement:
- Stahlumfassungszarge, 2-teilig, zum Einbau in Wände aus Stahlbeton
- Vollspan-Türblatt, als Schallschutz-Türblatt, mit Lichtausschnitt b/h: ca. 690/1.550 mm
Beschläge:
- wie beschrieben
Sonstiges:
- automatisch absenkbare Bodendichtung im Türblatt, mit Bodenschiene

Einbauort:  Tür-Nr. E-22
Größe:  b/h = ca. 1.160/2.010 mm (lichtes Rohbaumaß)
Maulweite:  ca. 330 mm
Brandschutzanforderung: keine nach DIN 4102
Schallschutzanforderung: 37 dB Rw‘R nach DIN 4109
Sonstige Anforderung: keine
Die genauen Abmessungen sind vor Ort zu prüfen!
Menge: 1,000 Stck
Kostengruppe DIN 276 2018-12: xx

**9.7.1.40 Demontage Türelement Bestand**
Vorhandenes Holz-Innentürelement, 1-flügelig, als Drehflügel, inkl. Stahl-Umfassungszarge abbrechen, aus dem Gebäude transportieren und entsorgen, inkl. Entsorgungskosten.
Abmessung: ca. 1010 - 1160 / 2010 - 2135 mm
Maulweite: ca. 270 365 mm
Einstufung nach AVV Abfallschlüssel 17 02 01, 17 02 03, 17 04 05
Türnummer: E-09, E-22
Menge: 2,000 Stck

#### Gewerk 9.8 Stundenlohnarbeiten, Ingenieurleistungen

**9.8.10 Konstruktionspläne/Anschluss ELT**
*** Pauschalposition
Für zuvor beschriebene Türpositionen sind auf die jeweilige Einbausituation angepasste Montagezeichnungen bzw. Kabelschemata für alle beschriebenen Einbaukomponenten wie Obentürschließer, Drehtürantriebe, Feststellanlagen etc. zu erstellen, zur Freigabe vorzulegen und ggf. zu korrigieren.
Die Pläne müssen alle notwendigen Maßangaben, Übergabepunkte und Schnittstellen zu den Elektroinstallationen enthalten.

Alle dazu erforderlichen Aufmaße sind eigenverantwortlich am Bau zu nehmen. Alle erforderlichen örtliche Aufmaße sind Sache des AN.

Die Planung erfolgt zu einem früheren Zeitpunkt und ist im Zuge der Elektroinstallationsplanung als vorgezogene Maßnahme zu erstellen! Hierdurch entstehende Reise- oder sonstige Nebenkosten werden nicht gesondert vergütet.
Menge: 1,000 psch
Kostengruppe DIN 276 2018-12: 000

*Hinweis: Vorbemerkung Stundenlohnarbeiten*
Vorbemerkungen Stundenlohnarbeiten

Stundenlohnarbeiten können in begründeten Fällen nur auf Anweisung des Bauherrn, bzw. dessen bevollmächtigten Vertreters durchgeführt werden.

Arbeiten in nutzungsintensiven Bereichen des Krankenhauses (u.a. Küche, Bettenlager etc.) sind z.Tl. außerhalb der üblichen Arbeitszeiten auszuführen. Die in diesen Fällen greifenden Zuschläge sind in gesonderten Positionen auszuweisen.

**9.8.20 Facharbeiter, Stundenlohnarbeiten**
Für evtl. vorkommende Arbeiten, die nicht im Leistungsverzeichnis erfasst sind und gegen Nachweis zur Ausführung kommen, werden verrechnet für: Facharbeiter
Menge: 60,000 Std
Kostengruppe DIN 276 2018-12: xx

**9.8.30 Helfer, Stundenlohnarbeiten**
Für evtl. vorkommende Arbeiten, die nicht im Leistungsverzeichnis erfasst sind und gegen Nachweis zur Ausführung kommen, werden verrechnet für: Helfer
Menge: 60,000 Std
Kostengruppe DIN 276 2018-12: xx

**9.8.40 Zuschlag Facharbeiter, Stundenlohnarbeiten für Nachtarbeit**
Für evtl. vorkommende Nachtarbeitsstunden, die nicht im Leistungsverzeichnis erfasst sind und gegen Nachweis zur Ausführung kommen, werden als Zuschlag für Arbeiten nach 20 – 6 Uhr verrechnet für: Zuschlag Facharbeiter
Menge: 20,000 Std
Kostengruppe DIN 276 2018-12: xx

**9.8.50 Zuschlag Helfer, Stundenlohnarbeiten, Nachtarbeit**
Für evtl. vorkommende Nachtarbeitsstunden, die nicht im Leistungsverzeichnis erfasst sind und gegen Nachweis zur Ausführung kommen, werden als Zuschlag für Arbeiten nach 20 – 6 Uhr verrechnet für: Zuschlag Helfer
Menge: 20,000 Std
Kostengruppe DIN 276 2018-12: xx
